# Neubau Realschule Hohenbrunn
Angebotsaufforderung (GAEB DA XML 3.2, DA83)
Projekt: RH
Währung: EUR
Bieterkommentare zugelassen: ja
Auftraggeber: Zweckverband Staatliche weiterführende Schulen, im Südosten des Landkreises München, Professor-Messerschmitt-Straße 1, 85579 Neubiberg, Ansprechpartner Johann Mader, Telefon +49 89 638 791 35 0, Fax +49 89 638 791 35 20, E-Mail RH@szv-m.de
Erstellt mit: GXML Toolbox V3.3 R20230829, iTWO_64 V24.0.667, 04.03.2026

## LEISTUNGSVERZEICHNIS
LEISTUNGSVERZEICHNIS

RH - Neubau Realschule Hohenbrunn

Bauherr:
Zweckverband staatliche weiterführende Schulen im Südosten des Landkreises München (Schulzweckverband Südost),
Professor-Messerschmitt-Strasse 1,
85579 Neubiberg

Lage der Baustelle:
Taufkirchner Straße Ecke Hohenbrunner Straße

Adresse:
Hohenbrunner Strasse 110
85662 Hohenbrunn bei München

Gewerk:
Parkettarbeiten

Leistungsverzeichnis Stand:
18.12.2025

## INHALTSVERZEICHNIS
INHALTSVERZEICHNIS
A - BAUGRUNDSTÜCK / ALLGEMEINE BAUBESCHREIBUNG

A.01 Objektbeschreibung der geplanten Baumaßnahme
A.02 Abmessungen der Bauteile
A.03 Gebäudekennzahlen
A.04 Konstruktionen
A.05 Städtebauliche Einbindung
A.06 Gebäudekonzept

B - ZUSÄTZLICHE ALLGEMEINE VERTRAGSBEDINGUNGEN

B.01 Beim Ausfüllen des LV unbedingt zu beachten
B.02 Automatische Sortierung
B.03 Nachhaltigkeitszertifizierung, DGNB+QNG
B.05 Aufenthalts-, Sanitär- und Lagerräume
B.06 Firmenschilder
B.07 Flächen Baustelleneinrichtung / Parkmöglichkeiten / Zufahrt
B.08 Immissionen (Lärm, Staub, Erschütterungen, usw.)
B.09 Arbeitszeit
B.10 Strom / Wasser
B.11 Benutzung Treppen
B.12 Baukran, Hebezeuge und Transportmittel
B.13 Gerüste
B.14 Mittlere Geländeoberkante, Grundwasser
B.15 Bauschutt/Abfall
B.16 Winterbaumaßnahmen
B.17 Arbeitssicherheit / SIGEKO
B.18 Mitteilung von Bauunfällen
B.19 Anwendung von Arbeitsverfahren
B.20 Schutzmaßnahmen
B.21 Sicherheitseinrichtungen
B.22 Geräte / Fahrzeuge
B.23 Elektrische Geräte
B.24 Ersthelfer
B.25 Schutzvorkehrungen bei Schweißarbeiten
B.26 Arbeitsmedizinische Untersuchungen
B.27 Nichtraucherschutz / Alkoholverbot
B.28 Firmenangehörige
B.29  Besichtigungen durch Dritte
B.30  Baustellenbesprechungen
B.31 Bautagesberichte
B.32 Baustellenüberwachung mittels Kamera
B.33  Ausführungsunterlagen
B.34 CAD-Vorgaben
B.35 Bauleistungen im Stundenlohn
B.36 Urkalkulation
B.37 Normenabweichungen

C - ZUSÄTZLICHE TECHNISCHE VERTRAGSBEDINGUNGEN (GEWERKESPEZIFISCH)

C.01 Angebot des Bieters, Art und Umfang der Leistungen
C.02 Ausführung allgemein
C.03 Schutz bestehender Flächen
C.04 Dokumentation
C.05 Einmessung
C.06 Abkürzungen
C.07 Anlagenverzeichnis
D - GRUNDBESCHRIEBE UND LEISTUNGSPOSITIONEN
D.01 Nachhaltigkeitszertifizierung, DGNB+QNG

LEISTUNGSVERZEICHNIS

1  BAUSTELLENEINRICHTUNG
2  ALLGEMEINES/ PLANUNG/ PRÜFUNG
3  VORBEREITENDE MAßNAHMEN
4  PARKETTARBEITEN
5  EINWEISUNG / DOKUMENTATION
6  STUNDENLOHNARBEITEN

ZUSAMMENSTELLUNG

## A - BAUGRUNDSTÜCK / ALLGEMEINE BAUBESCHREIBUNG
A - BAUGRUNDSTÜCK/ ALLGEMEINE BAUBESCHREIBUNG

A.01 Objektbeschreibung der geplanten Baumaßnahmen

Eine vierzügige sechsstufige Realschule soll unter Berücksichtigung aktueller pädagogischer Konzepte („Lernhaus“) neu errichtet werden, um den steigenden Schülerzahlen gerecht werden zu können. Die geplante Schülerzahl beträgt ca. 770 Schüler.

Die Realschule liegt auf den Flurstücken Nr. 261, 253, 254 neben der Taufkirchner Straße und die Freisportfläche auf dem Flurstuck 256/1 und 255/6, Hohenbrunner Straße 110.

Das zur Verfügung gestellte Projektgrundstück hat eine Fläche von ca. 24.950 m² (GB-Bildung) und ca. 18.200 m² (GB-Sport). Es setzt sich zusammen aus den Flurnummern 261, 253, 254 (Realschule und Zweifachturnhalle), 256/1 und 255/6 (Freisportgelände).

Aus vorangegangenen Untersuchungen auf dem Grundstück 261 (Freisportgelände) ist bekannt, dass sich in diesem Bereich eine ehemalige Kiesgrube befindet.

Das Grundstück ist weitgehend eben und fällt leicht von Südosten nach Nordwesten von 569,42m üNN an der Kreuzung der Taufkirchner Straße mit den Bahnlinien bis auf 568,73m üNN in Richtung der Hohenbrunner Straße.

Die bestehende Geländehöhe im Bereich des geplanten Pausenhofes und des Eingangs des Schulgebäudes liegt bei ca. 568,37 und 568,49 m üNN. Es liegt ein Bebauungsplan für die betreffenden Grundstücke vor. Die Inbetriebnahme des Gebäudes ist zum Beginn des Schuljahres 2027/2028 geplant.

Der Neubau besteht aus 3 miteinander verbundenen Rechtecken unterschiedlicher Geschossigkeit sowie einem kleinen Nebengebäude.

Zentrales Gebäude bildet der Bauteil A: Hier sind auf 4 Etagen (UG, EG, 2 Obergeschosse) die Pausenhalle, die Verwaltung sowie zahlreiche Fachräume untergebracht. Im Keller befinden sich Lager- und Archivräume sowie zahlreiche Räume für die Haustechnik. Ein geplanter Aufzug verbindet alle Etagen barrierefrei. Das UG, weite Teiles EGs sowie das Tragwerk der zentralen Pausenhalle sind in Sichtbeton geplant. Das selbe gilt für den zentralen Erschließungskern sowie das Fluchttreppenhaus im Süden. Der übrige Teil ist als Holz-Hybridkonstruktion geplant.

An den zentralen Erschließungskern schließt nördlich der Bauteil B an. Er ist nicht unterkellert und besteht aus Erdgeschoss plus einem Obergeschoss. In diesem Bauteil sind die Klassenzimmer sowie die Ausweich- und Gruppenräume untergebracht. Zur Differenzierung stehen die ausgeweiteten Flurflächen zur Verfügung. Durch die Aufgliederung in Nutzungseinheiten sind die Verkehrsflächen keine notwendigen Flure und können somit voll genutzt werden.

Den dritten Bauteil bildet die Sporthalle im Bauteil C. Sie schließt westlich an den BT A an. Die Sporthalle ist im UG angeordnet und wird über Fenster im Luftraum im EG natürlich belichtet. Die Umkleiden und Geräteräume und weitere Nebenräume der Sporthalle schließen im UG ebenengleich an. Im EG sind im BT C auch noch die Mensa mit Küche sowie Räume für den Ganztag untergebracht. Der Bauteil C ist in Stahlbeton konstruiert, das Tragwerk der Sporthalle besteht aus weitgespannten Leimholzbindern.

Im kleinen Nebengebäude bei den Freisportflächen (Bauteil D) sind neben den Umkleide- und Duschräume vor allem Lagermöglichkeiten vorgesehen. Das Gebäude ist als reiner Holzbau konstruiert, die Bodenplatte ist aus Stahlbeton.

A.02 Abmessungen der Bauteile

BT A: L x B ca. 54,8 m x 38,0 m,
Höhe Attika ca. 12,30 m

BT B: L x B ca. 43,10 m x 38,80 m,
Höhe Attika ca. 8,50 m

BT C: L x B ca. 43,60 m x 38,00 m,
Höhe Attika ca. 4,70 m

Die Unterkellerung reicht bis ca. -4,57 m unter +/- 0.00m.

Schulgebäude: Angabe ±0,00 = 569,00 ü.NHN (hier relevant).
(Achtung: Freisportgelände: Angabe Landschaftsplanung ±0,00 =567,68 ü.NHN).

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
A.03 Gebäudekennzahlen

BT A BRI 32.300 m3
BGF 7.450 m2

BT B BRI 14.910 m3
BGF 3.470 m2

BT C BRI 16.470 m3
BGF 2.820 m2

BT D BRI 875 m3
BGF 210 m2

BT F = Fahrradüberdachung

A.04 Konstruktionen

Die Außenwände der Bauteile A und B werden weitestgehend in Rahmenholzbauweise mit Mineralwolldämmung und Holzbekleidung bzw. mit Holz-Elementfenstern ausgeführt.

Die Innenwände und aussteifenden Elemente in Massivholzbauweise (Brettsperrholz) mit Aufdopplung nach akustischen und brandschutztechnischen Erfordernissen (zweischalige Konstruktionen).

Die Erschließungs- und Installationskerne sowie die Brandwände werden betoniert.

Für die Decken ab dem Obergeschoß kommen Holz-Beton-Verbunddecken zur Ausführung

Die Untersicht dieser Decke bleibt am Ende sichtbar (keine Abhangdecken). Die Installationen werden weitestgehend im Bodenaufbau geführt.

Im Bereich der STB-Decken werden Abhangdecken vorgesehen. Übergeordnete Bereiche wie die Pausenhalle, die Sporthalle werden über eine zentrale Lüftungsanlage im UG BT A versorgt. Die übrigen Räume erhalten dezentrale Geräte, die in die Fassaden integriert sind.

Wichtig: Die Erstellung des nichtunterkellerten Gebäudeteils (BT-B) kann erst nach
der Erstellung der unterkellerten Gebäudeteile (BT-A + BT-C) erfolgen.

A.05 Städtebauliche Einbindung

Die Umgebung des Baugrundstücks ist momentan noch weitestgehend frei. Erst jenseits der anliegenden S-Bahnlinie schließt vorwiegend kleinteilige Wohnbebauung an. Für das im Norden angrenzende Grundstück wird derzeit eine umfangreiche Bebauung geplant (Geschosswohnungsbau mit Tiefgarage). Über die Hohenbrunner Straße gelangt man zum naheliegenden Baugrundstück für die Freisportanlagen.

Die Freisportanlagen im Nordwesten des Schulgebiets umfassen ein Rasenspielfeld, ein Beachvolleyballfeld inklusive Kugelstoßanlage, sowie eine Laufbahn und zwei weitere kleine Nebenanlagen, die den Bedarf für Aktivitäten in der Freisportflächen decken. Die Anlage ist fußläufig erreichbar. Zur Querung der Straße ist ein Zebrastreifen vorgesehen.

A.06 Gebäudekonzept

Insbesonders im BT B ist die Schule nach dem Lernhausprinzip konzipiert. Die innenliegenden zentralen Bereiche werden dabei über Verglasungen in den Ganztagesräumen natürlich belichtet.

Durch die natürliche Belichtung sind diese Räume prädestiniert, um attraktive Angebote für moderne Lernformen zu ermöglichen. Diese Flächen bieten Raum für gemeinschaftliches und freies Lernen und Kommunizieren.

Unterricht findet damit nicht nur in den Klassenräumen statt, sondern auch in den unterschiedlich dimensionierten und gestalteten Bereichen der allgemeinen Zonen und Erschließungsbereiche. Die Aula mit der großzügen Eingangssituation ist zentraler AnIaufpunkt in den Pausen. Bei Bedarf kann der angrenzende Mehrzweckraum über große Türen zugeschaltet werden.

Die Aula/Pausenhalle wird als Versammlungsstätte ausgelegt. Eine nähere Definition und ggf. erforderliche Abweichungen von der VStättV werden im Brandschutznachweis festgeschrieben.

Der Haupteingang des Neubaus ist in Richtung der Taufkirchner Straße orientiert. Ein zweiter Eingang befindet sich im Westen in Richtung der Pausenflächen.

Die Baustellenerschließung kann auf Grund der Böschung entlang der Taufkirchner Straße (B471) nur über die Hohenbrunner Straße erfolgen. Das Baugrundgutachten liegt diesem Leistungsverzeichnis als Anlage bei. Der Geländeverlauf ist sehr regelmäßig. Das Gelände fällt von Süd nach Nord von ca. +535,5 ü.NN auf +534,5 Ü.NN.

Auf Grundlage des Baugrundgutachtens sind keine Maßnahmen gegen stehendes Wasser notwendig, es wurde aber ein Abdichtungskonzept gegen Radon entwickelt.

## B - ZUSÄTZLICHE ALLGEMEINE VERTRAGSBEDINGUNGEN

## B.01 Beim Ausfüllen des LV unbedingt zu beachten
B.01 Beim Ausfüllen des LV unbedingt zu beachten

Die vom Bieter auszufüllenden Felder für Einheitspreis und Gesamtbetrag befinden sich am Ende einer jeden Position, bzw. nach der Leitbeschreibung. Die Mengenansätze und Abrechnungseinheiten dürfen keinesfalls verändert werden. Ebenso darf die Reihenfolge der Positionen und die Endzusammenstellung nicht verändert werden.

Grundlage des Angebotes ist die Leistungsbeschreibung. Der Bieter ist gehalten, die im Leistungsverzeichnis beschriebenen Details auf Vollständigkeit, fachgerechte Ausführung und Eignung für den vorgesehenen Verwendungszweck zu überprüfen. Etwaige Unklarheiten und Abweichungen mit den zur besseren Verständlichkeit beiliegenden Pläne sind vor der Abgabe des Angebotes mit der ausschreibenden Stelle zu klären.
Alle ausgeschriebenen Maße sind ca. Angaben, wenn nicht von bis Angegeben, dann mit einer Abweichung von bis zu 5%, die Maße sind exakt vor Ort zu überprüfen.

## B.02 Automatische Sortierung
B.02 Automatische Sortierung
Die Verdingungsunterlagen und das Leistungsverzeichnis wurden automatisch sortiert.
Der Bieter hat die Vollständigkeit der Unterlagen anhand der Seitenzahlen zu überprüfen und eventuell fehlende Blätter bei der ausschreibenden Stelle anzufordern. Doppelseiten sind auszusortieren und zu vernichten. Alle Seiten sind fortlaufend durchnummeriert.

Dieser Punkt ist nicht bei elektronischen Vergaben gültig, in denen Leistungsverzeichnisse nicht als pdf oder in ausgedruckter Form auf Papier zur Verfügung gestellt werden.

## B.03 Nachhaltigkeitszertifizierung, DGNB+QNG
B.03 Nachhaltigkeitszertifizierung, DGNB+QNG

Stand: 14.12.2025

Folgendes ist vom Bieter / Auftragnehmer zu beachten:

NACHHALTIGKEITSZERTIFIZIERUNG

Vorliegendes Bauvorhaben wird anteilig durch staatliche Fördergelder finanziert. Als Nachweis des Förderbestands wird das Qualitätssiegel für Nachhaltige Gebäude (QNG) sowie eine Nachhaltigkeitszertifizierung nach der Deutschen Gesellschaft für Nachhaltiges Bauen (DGNB) herangezogen. Für die Einhaltung der Mindestanforderungen müssen daher, bei der Verwendung von Materialien, Produkten und Baustoffen konkrete Vorgaben eingehalten werden. Auch Vorgaben zur Dokumentation, der Nachweisführung, Unternehmererklärungen, etc. sind zu erfüllen.

Angestrebt wird eine Nachhaltigkeitszertifizierung nach DGNB Silber und QNG Plus. Für die Materialqualität und dessen Umwelteinwirkung wird die Qualitätsstufe 3 angestrebt.

BAUSTOFFE

Für die Zertifizierung werden unter anderem Anforderungen an die Herkunft und an die Schadstofffreiheit der Baustoffe gestellt. Ziel ist der Schutz der Umwelt und der Nutzer. Daher wird mit Fertigstellung der Maßnahme eine Innenraumluftmessung vorgenommen. Die Einhaltung der Grenzwerte sind Voraussetzung für die erfolgreiche Zertifizierung und somit Förderbestand.

Den Ausschreibungsunterlagen sind folgende Anlagen zur Wahl der Baustoffe beigefügt und Bestandteil des Vertrags:

- QNG_Handbuch_Anlage-3_Anhang-313_Schadstoffe_v1-3-korr-14.09.2023.pdf

Die Einhaltung aller Vorgaben wird durch Vorort-Kontrollen und unabhängige Messungen geprüft. Der AN hat mit der Abnahme seiner Leistungen, schriftlich zu bestätigen, dass die Vorgaben der Anlage 3.1.3 zur Vermeidung von Schadstoffen auf der Baustelle umgesetzt wurden.

ALLGEMEIN

Montageschäume sind grundsätzlich zu vermeiden und durch trockene Verfahren zu ersetzen. Geklemmte oder verschraubte Befestigungen werden gegenüber geklebten bevorzugt, mineralische Baustoffe werden gegenüber Kunststoffen bevorzugt. Anteile von SVHC größer 0,10% sind zu deklarieren. Halogenierte Treibmittel, Lösemittel, Weichmacher, Biozide, Chlorparaffine und Emissionen im Allgemeinen sind zu vermeiden bzw. zu beschränken. Der VOC-Gehalt und Formaldehyd insbesondere von Baustoffen im Innenausbau sind auf ein Minimum zu beschränken.

HÖLZER/HOLZWERKSTOFFE

Zum Einsatz kommende Hölzer und Schalungshölzer müssen aus nachhaltiger Fortwirtschaft stammen. Dazu müssen eines der folgenden Zertifikate und zugehöriges CoC-Zertifikat (Chain of Custody) vorgelegt werden. Die Regelung gilt auch für Baunebenprodukte.

- Dokumentation des Herkunftslands und der Holzart

- PEFC-Zertifikate (Programme for the Endorsement of Forest Certification Schemes),

- Nachweis der Registrierungsnummer des PEFC Forstzertifikats in Lieferdokumenten,

- FSC-Zertifikate (Forest Stewardship Council), CoC-Zertifikat,

- Lieferschein oder Rechnung des Lieferanten,

- vergleichbare Zertifikate oder Einzelnachweise, die bestätigen, dass die für das jeweilige Herkunftsland geltenden Kriterien des PEFC oder FSC erfüllt werden,

- Auflistung aller neu eingebauten Holzprodukte oder holzbasierenden Materialien nach Gewerken inkl. Angaben über den prozentualen Anteil am Gesamtvolumen oder an der Gesamtmasse der neueingebauten Holzprodukte und der vorhandenen Zertifikate.

BETON

Mindestens 30% der Masse des im Hoch- und Tiefbau neu eingebauten Betons einen erheblichen Recyclinganteil besitzen muss.

Als Beton mit erheblichem Recyclinganteil gelten dabei Betone unter Verwendung rezyklierter Gesteinskörnungen nach DIN EN 12620 in den maximal zulässigen Anteilen nach der jeweils gültigen Richtlinie des Deutschen Ausschusses für Stahlbeton e. V. (DAfStb)

Dürfen Betonbauteile aufgrund der geltenden anerkannten Regeln der Technik nicht mit einem erheblichen Recyclinganteil ausgeführt werden, so können deren Massen aus der Massenbilanz abgezogen werden.

ERDBAUSTOFFE + PFLANZSUBSTRATE

Ungebundene Erdbaustoffe aus zertifizierten güteüberwachten Recyclingmaterialien z. B. für den Einsatz als Sauberkeitsschichten unter Gründungen oder im Bereich des Wegebaus auf dem Grundstück. Pflanzsubstrate aus güteüberwachten Recyclingbaustoffen wie Ziegelsplitt für die Gebäude- und Landschaftsbegrünung. Der Recyclinganteil muss mindestens 30% der Gesamtmasse beatragen. Eine Verrechnung/Kompensation zwischen Beton und Erdbaustoffe / Pflanzsubstrate ist nicht zulässig. Als Nachweis sind folgende Unterlagen aufzustellen: - Massebilanz aller neu eingebauten Betone, Erdbaustoffe und Pflanzsubstrate nach Gewerken inklusive Angaben über den prozentualen Anteil an der neueingebauten Gesamtmasse des Baustoffs. - Erklärung der Baufirmen über den normgerechten Einsatz von Recyclingbeton. - Prüfzeugnisse für die mineralischen Recyclingmaterialien, die durch anerkannte Prüfstellen (Fremdüberwachung) erstellt wurden. Diese dürfen bei Auslieferung des Recyclingmaterials nicht älter als sechs Monate sein. - Lieferscheine. - Herstellererklärungen. - Die Masse für Beton unter Verwendung rezyklierter Gesteinskörnungen ist separat zu ermitteln, der Recyclinganteil ist auf diese Masse zu beziehen. - Die Masse für Erdbaustoffe und Pflanzsubstrate ist als Summe zu ermitteln, der Recyclinganteil ist auf diese Gesamtmasse zu beziehen.

SCHADSTOFFVERMEIDUNG

Grundsätzlich sind in diesem Projekt nachfolgende Zusatzstoffe bzw. Produktklassifizierungen zu vermeiden:

Zeile KM  Siehe beiliegendes Dokument: / QNG_Handbuch_Anlage-3_Anhang-313_Schadstoffe_v1-3-korr-14.09.2023.pdf / RH_Schadstoffe Holzparkett_20251214 / PRODUKTFREIGABE / Ab Auftragserteilung muss der AN alle angebotenen Produkte zur Freigabe beim DGNB Auditor des AG einreichen. Für die Freigabe ist ein Formblatt zu verwenden mit folgenden Angaben, bzw. Anlagen. Es ist eine Bearbeitungszeit von 15 Werktagen auf Seiten des AG einzurechnen: / - Bauprodukt, / - Einbauort, / - LV-Position, / - Vorgegebene Grenzwerte (z.B. Formaldehyd, VOC), - Vorgegeben Klassifizierung (z.B. GIS-Code), / - Qualitätssiegel (CE-Zeichen, Blauer Engel, EMICODE) für besonders emissionsarme Baustoffe, / - Je Produkt das entsprechende EPD-Datenblatt (Environmental Product Declaration), technische Merkblätter und Sicherheitsdatenblätter. Die Einreichung erfolgt in digitaler Form, per E-Mail. Die Produktfreigabe betrifft alle Materialien und Materialgruppen, die im obigen Abschnitt unter „Schadstoffvermeidung“ und im QNG Anlage 3.1.3. Schadstoffvermeidung aufgeführt sind. Die gesammelten Freigabeunterlagen sind vom AN zu archivieren und im Rahmen der Objektdokumentation in ein Gebäudehandbuch zu überführen. Der AN und seine Subunternehmer werden vertraglich zur Einhaltung der QNGQualitätsanforderungen an die Schadstoffvermeidung verpflichtet. Die ausführenden Firmen erklären nach Fertigstellung ihrer Leistungen deren Erfüllung. / LÄRMARME BAUSTELLE / Arbeitszeiten auf der Baustelle sind Werktags nur innerhalb von 7:00Uhr bis 20:00Uhr möglich. Arbeitszeiten außerhalb dieser Zeiten sind nur gestattet in Abstimmung mit dem Bauherren. / Es sind folgende Maßnahmen vorzusehen und einzuhalten (Selbstverpflichtung des AN). Zu berücksichtigen sind insbesondere: - Die 32. BImSchV (Geräte- und Maschinenlärmschutzverordnung) in Verbindung mit der EU-Richtlinie 2000/14/EG - Einsatz lärmarmer Baumaschinen gemäß RAL-UZ 53 - Einhaltung aller vereinbarten Schutzzeiten und Lärmschutzmaßnahmen Der AN erklärt mit Abgabe seines Angebots die Anforderungen zu erfüllen. Eine weitergehende Dokumentation der Maßnahmen ist nicht gefordert. / Folgende Anforderungen aus der Baugenehmigung sind vom Auftragnehmer mindestens einzuhalten: Ziffer 3.2.17 der Baugenehmigung: / „Während der Bauphase sind die Anforderungen der „Allgemeine Verwaltungsvorschrift zum Schutz gegen Baulärm – Geräuschimmissionen (AVV Baulärm)“ vom 19. August 1970 und hier insbesondere die in Abschnitt 3 der Vorschrift genannten Immissionsrichtwerte zu beachten. Das Landratsamt München behält sich vor im Falle berechtigter Beschwerden im Rahmen der Bautätigkeiten eine schalltechnische Prognose der zu erwartenden Beurteilungspgegel an den nächstgelegenen, schutzbedürften Aufenthaltsräumen durch einen qualifizierten Sachverständigen auf Basis der Vorgaben der AVV Baulärm nachzufordern. (Werden in der Prognose Überschreitungen der maßgeblichen Immissionsrichtwerte an einem oder mehreren Immissionsorten festgestellt, sind durch den Sachverständigen unter Berücksichtigung der Nr. 4.1 in Verbindung mit Anlage 5 AVV Baulärm geeignete Lärmminderungsmaßnahmen zur Einhaltung der Immissionsrichtwerte festzusetzen. / Liegen an den maßgeblichen Immissionsorten nachweislich nicht nur gelegentlich einwirkende Fremdgeräusche (Verkehrsgeräusche) vor, welche nach gutachterlicher Bewertung hinsichtlich der Geräuschcharakteristik den jeweils geplanten Bautätigkeiten entsprechen und eine Überdeckung, d.h. keine zusätzlichen Gefahren, Nachteile oder Belästigungen erwarten lassen, sind Lärmminderungsmaßnahmen nicht erforderlich. Werden auch bei Ausschöpfung sämtlicher geeigneter, möglicher und verhältnismäßiger Lärmminderungsmaßnahmen nach Nr. 4.1 in Verbindung mit Anlage 5 AVV Baulärm unter Berücksichtigung von nicht nur gelegentlich einwirkenden Fremdgeräuschen Überschreitungen der maßgeblichen Immissionsrichtwerte prognostiziert, ist durch den qualifizierten Sachverständigen nachvollziehbar darzulegen, dass die Bautätigkeiten im beabsichtigten Umfang dem Stand der Technik entsprechen, mit verhältnismäßigem Aufwand nicht vermeidbar sind (unvermeidbarer Baulärm) und auf ein Mindestmaß be-schränkt werden. / Die Verhältnismäßigkeit des Aufwandes steigt dabei mit zunehmen-der Überschreitung der Richtwerte. Die Bauherrin hat dafür Sorge zu tragen, dass bei der Durchführung von Bautätigkeiten die gutachterlich festgelegten, notwendigen Lärmschutzmaßnahmen ergriffen werden).“ / STAUBARME BAUSTELLE / Es sind folgende Maßnahmen vorzusehen und einzuhalten (Selbstverpflichtung des AN). Zu berücksichtigen sind insbesondere: - Maschinen und Geräte sind mit einer wirksamen Absaugung versehen, Stäube sind an der Entstehungsstelle möglichst vollständig zu erfassen und gefahrlos zu entsorgen. - Die Ausbreitung des Staubs auf unbelastete Arbeitsbereiche wird verhindert, soweit das technisch möglich ist. Ablagerungen sind zu vermeiden. Zur Beseitigung werden Feucht- bzw. Nassverfahren oder saugende Verfahren durchgeführt. / - Einrichtungen zum Abscheiden, Erfassen von Stäuben entsprechen dem aktuellen Stand der Technik. Die Einrichtungen werden regelmäßig gewartet und geprüft. - Einsatz Staubschutzmasken gemäß TRGS 500. - Einsatz Lüftungsanlagen, wenn erforderlich. Der AN erklärt mit Abgabe seines Angebots die Anforderungen zu erfüllen. Eine weitergehende Dokumentation der Maßnahmen ist nicht gefordert. / ABFALLVERMEIDUNG / Der AN und seine Mitarbeiter werden durch die Bauleitung zu den Anforderungen der Abfalltrennung und Entsorgung eingewiesen. Die Einweisung wird durch die Bauleitung dokumentiert und durch die eingewiesene Firma unterzeichnet. Folgende Maßnahmen sind vorzusehen und einzuhalten (Selbstverpflichtung des AN). Nach dem KrWAbfG und Landesabfallgesetz sind Abfälle zu vermeiden, zu verwerten oder umweltgerecht zu entsorgen. Dazu sind die Abfälle auf der Baustelle nach den Vorgaben der Gewerbeabfallverordnung vom 1.8.2017, Anpassung vom 1 .1.2019, zu trennen. Die Bauabfälle werden mindestens in die Fraktionen - Mineralische Abfälle - Wertstoffe (Metalle) - Problemabfälle/Schadstoffhaltige Abfälle - Holz - gemischte Baustellenabfälle getrennt. Der AN erklärt mit Abgabe seines Angebots die Anforderungen zu erfüllen. / GEWÄSSERSCHUTZ / Beim Umgang mit wassergefährdenden Stoffen sind die einschlägigen Rechtsvorschriften einzuhalten und der Umgang ist dem SiGeKo zu melden. Die Einleitung von flüssigen Stoffen in das Erdreich ist verboten. Abwässer von Reinigungsvorgängen sind aufzufangen und vom Arbeitnehmer zu entsorgen. Bei Zuwiderhandlung behält sich der Auftraggeber einen Bodenaustausch zu Lasten des Verursachers vor. Außerdem muss sichergestellt werden, dass kein mit den folgenden R-Sätzen gekennzeichneter Stoff in Kontakt mit der Umwelt kommt: - R 50 Sehr giftig für Wasserorganismen - R 51 Giftig für Wasserorganismen - R 52 Schädlich für Wasserorganismen - R 53 Kann in Gewässer längerfristig schädliche Wirkung haben - R 54 Giftig für Pflanzen - R 55 Giftig für Tiere - R 56 Giftig für Bodenorganismen - R 57 Giftig für Bienen - R 58 Kann längerfristig schädliche Wirkung auf die Umwelt haben - R 59 Gefährlich für die Ozonschicht Durch und während der Nutzung von Baumaschinen dürfen altölgetränkte Lappen, Reste oder Überschüsse von Hydrauliköl weder mit dem Boden in Kontakt kommen noch versickern. Dies ist ggf. durch eine ölfeste Folie oder Wanne sicherzustellen. Altöle unterliegen den Bestimmungen besonders überwachungsbedürftiger Abfallstoffe. / DOKUMENTATION / Im Rahmen der Dokumentation für eine nachhaltige Bewirtschaftung des Gebäudes, hat der Auftragnehmer vor der VOB-Abnahme des Leistungsumfanges, die von Ihm geschuldete Dokumentation und Nachweise im folgenden Umfang (falls zutreffend) vorzulegen. / WARTUNGS-, INSPEKTIONS-, BETRIEBS- UND PFLEGEANLEITUNGEN / Übergabe folgender Unterlagen: - Nutzungs-, Wartungs- und Pflegeanleitungen - Abgeschlossene Wartungsverträge - Wartungs- und Instandhaltungsplan inklusive der Wartungs- und Prüfzyklen und der erforderlichen Qualifikationen für die zu beauftragenden Personen / Unternehmen. - Sicherheitsdatenblätter - Technische Merkblätter der eingesetzten Materialien und Produkte - Anschriften für Nachbestellungen - Nachweise, Zulassungen, Prospekte, technische Daten - Bestandspläne Die Wartungs- und Instandhaltungsplanung soll neben der Auflistung der wartungs- und prüfpflichtigen Bauteile der Kostengruppen 300 und 400 einen Zahlungsplan für die angenommene Nutzungsdauer des Gebäudes auf Basis einer detaillierten Lebenszykluskostenrechnung unter Angabe der Zeitpunkte der auszutauschenden Elemente / Bauteile und den wahrscheinlichen Kosten enthalten. / EINWEISUNG BAUSTELLE UND UNTERNEHMERERKLÄRUNGEN / Der AN wird mit Beauftragung, spätestens zum Startgespräch dazu aufgefordert die mit der Nachhaltigkeitszertifizierung verbundenen Maßnahmen und Vorgaben, wie sie in diesen Vorbemerkungen und den Leistungspositionen beschrieben sind, zur Kenntnis zu nehmen und schriftlich zu bestätigen. Alle bauausführenden Firmen sind vertraglich zur Einhaltung der QNG Qualitätsanforderungen an die Schadstoffvermeidung verpflichtet und erklären deren Erfüllung nach Fertigstellung ihrer Leistungen. Mit der Unterschrift des Angebotes bestätigt der Bieter, dass er sein Personal, einschl. Nachunternehmer auf die Einhaltung der in den Vorbemerkungen gemachten Ausführungen und der gesetzlichen Vorschriften eindringlich hinweisen wird. Die Einhaltung wird bei Abnahme vom AN schriftlich eingefordert

## B.05 Aufenthalts-, Sanitär- und Lagerräume
B.05 Aufenthalts-, Sanitär- und Lagerräume

Aufenthalts- und Lagerräume können vom AG nicht zur Verfügung gestellt werden. Die Kosten hierfür sind in die Einheitspreise des Angebotes einzurechnen.

## B.06 Firmenschilder
B.06 Firmenschilder
Das Anbringen von Firmenschildern auf der Baustelle ist grundsätzlich nicht gestattet und muss vorab mit
der Fachbauleitung besprochen werden.

## B.07 Flächen Baustelleneinrichtung / Parkmöglichkeiten / Zufahrt
B.07 Flächen Baustelleneinrichtung / Parkmöglichkeiten / Zufahrt
Aufenthalts- und Lagerräume können vom AG nicht zur Verfügung gestellt werden.
Unterkünfte wie Schlafräume und Aufenthaltsräume für die Freizeit dürfen in der Liegenschaft, in der sich die Baustelle befindet, nicht eingerichtet werden. Aufstellen von Wohnunterkünfte für auswärtige Arbeitskräfte oder Gastarbeiter wird nicht gestattet.

Das Lagern von Material, sowie das Aufstellen von Gerät/ Container auf dem Baustellengelände ist nur nach vorheriger schriftlicher Genehmigung durch den AG auf eigens dafür zugewiesenen Flächen möglich.
Die Lager- und Arbeitsplätze des Auftragnehmers sind so einzuplanen, dass für Folgegewerke keine Behinderungen auftreten können. Lagerflächen müssen grundsätzlich mit der örtlichen Bauleitung abgestimmt und durch diese freigegeben werden. Lagerflächen sind nach Aufforderung durch die Bauleitung unverzüglich zu räumen.
Es darf nur das arbeitstägliche erforderliche Material und Gerät in das Gebäude eingebracht werden.

Bestehende Vegetationsflächen innerhalb der Baustelle, wie Wurzelbereiche von Bäumen bis zu einem Meter außerhalb der Kronentraufe, Pflanzflächen, Rasen- und Wiesenflächen,
dürfen nicht befahren werden. Materiallagerung auf bestehenden Vegetationsflächen ist nicht zulässig. Zufahrtswege, Nebenflächen und Einrichtungen sind vor Verschmutzung oder Beschädigung zu schützen.
Ein Flächenanspruch besteht ausschließlich für Bauleitung-/ Aufenthaltscontainer sowie für eine angemessene kurzzeitige Zwischenlagerung von Baumaterialien.
Die Flächen sind vom AN eigenverantwortlich festzulegen und durch einen
vorzulegenden Baustelleneinrichtungsplan vom AG genehmigen zu lassen.
Planungsgrundlage sind die bereitgestellten Baustelleneinrichtungspläne.
Zur Aufstellung sind notwendige behördliche Vorgaben zu berücksichtigen.
Beim Aufstellen von Containern sind die Vorgaben der zuständigen Kreisbrandinspektion zu berücksichtigen. (Planungsgrundlage sind die Baustelleneinrichtungspläne)

Der Plan ist 12 Werktage nach Auftragserteilung vorzulegen. Die Flächen sind unmittelbar nach Benutzung wieder in den ursprünglichen Zustand zu versetzen. Auf dem Baugelände
darf weder genächtigt noch campiert werden. Tagesunterkünfte sind zugelassen.

Öffentliche Verkehrsflächen sind immer sauber zu halten. Verschmutzungen sind unverzüglich, falls erforderlich ganztägig fortlaufend zu beseitigen.
Baustellenzufahrt Süd:
Die Baustellenzufahrten gemäß dem Baustelleneinrichtungsplan im Süden und Norden des Baufeldes dienen ausschließlich dem Baustellenverkehr und sind freizuhalten.
In diesem Bereich ist besonders auf querenden Fußgänger- und Radverkehr zu achten, insbesondere auf Kinder und Schüler!
Siehe hierzu auch die Baustelleneinrichtungspläne in Anlage

ACHTUNG:
Besondere Achtsamkeit ist bei Zu- und Abfahrt auf den Fußgänger- und Radverkehr zu nehmen.

Verschmutzungen der Verkehrswege, die von Arbeiten des AN herrühren, sind arbeitstäglich vor Arbeitsende vom AN zu reinigen. Be- und Entladetätigkeiten dürfen ausschließlich unter Anwesenheit des Fahrzeugführers erfolgen.

Die Feuerwehrzufahrten und Fluchtwege sind grundsätzlich von Material und abgestellten Fahrzeugen freizuhalten.

Der AN hat die Baustelle während und außerhalb der üblichen Arbeitszeit gemäß den Unfallverhütungsvorschriften der Bauberufsgenossenschaften zu sichern. Die Baustellenzugänge sind, außer zu Betriebszwecken, dauerhaft geschlossen zu halten.

In den vorangehenden Bauphasen, bis einschließlich der Rohbauarbeiten wird die Einweisung durch den SiGeko erfolgen.
Den Anweisungen des eingesetzten Sicherheitsdienstes ist Folge zu leisten. Die Baustraßen und Umfahrungen des Gebäudes innerhalb des Baugrundstückes werden durch die
Rohbaufirma erstellt und stehen somit für die weiteren Ausbaugewerke zur Verfügung.

Parkmöglichkeiten:
Das Baufeld unterliegt einer hohen Verkehrslast, sowie beengten Platzverhältnissen. Daher können keine Parkmöglichkeiten auf dem Baugelände vorgehalten werden. Es müssen angrenzende, öffentliche Flächen auf eigene Verantwortung genutzt werden.
Daraus resultierende Kosten sind in die Einheitspreise einzukalkulieren.

------------

4. Ausführung der Baustelleneinrichtung (BE)

Sanitärräume und WC-Anlagen werden dem AN zur Verfügung gestellt. Baustrom und Bauwasseranschlüsse werden vor Ort auf der Baustelle ebenso zur Verfügung gestellt. Der AN hat sich durch den AG / Objektüberwachung im Startgespräch diesbezüglich als auch hinsichtlich der Müll- und Schuttbeseitigung einweisen zu lassen. Seine Arbeitsplatzbeleuchtung entsprechend den einschlägigen Vorschriften hat der AN in seine Baustelleneinrichtung mit einzukalkulieren.

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

Für die Zeit seiner Leistungen hat der AN an den entstehenden Absturzkanten im Fassadenbereich Absturzsicherungen gemäß den Einschlägigen Vorschriften bauzeitlich zu verbauen. Diese Leistung ist Nebenleistung. Diese Absturzsicherungen sind sukzessive zurückzubauen, wenn der AN seine bauzeitlichen Witterungsverschlüsse in die Fassadenöffnungen verbaut (siehe diesbezüglich gesonderte Positionen). Diese sind mit einer Absturzsicherung ebenfalls zu versehen. Fassadengerüste können dem AN vom AG nicht zur Verfügung gestellt werden. Bauseitig werden sukzessive durch den Fassadenbauer die Fensterelemente von aussen in die Fassadenöffnungen eingehoben und angeschlossen. Der Fassadenbauer demontiert zeitgleich die temporären Witterungsverschlüsse des AN. Der AN transportiert seine Witterungsverschlüsse wieder ab - alle Teile der temporären Witterungsverschlüsse verbleiben im Eigentum des AN.

## B.08 Immissionen (Lärm, Staub, Erschütterungen, usw.)
B.08 Immissionen (Lärm, Staub, Erschütterungen, usw.)

Die allgemein gültigen Vorschriften bzgl. Lärmschutz bzw. Lärmbelästigung der Anlieger sind vom AN eigenverantwortlich einzuhalten (Anforderungen des BImSchG, Allgemeine Verwaltungsvorschrift gegen Baulärm und Geräuschimmission und die zusätzlichen landesrechtlichen Vorschriften).
Auf der Baustelle dürfen ausschließlich Geräte betrieben werden, die mind. dem Stand der Technik entsprechen und im Vergleich als besonders "lärmarm" eingestuft werden, z.B. durch RAL UZ 53.
Die Vorgaben der Geräte- und Maschinenlärmverordnung hinsichtlich der Beschaffenheit sind zu beachten. Zu beachten ist die 'Allgemeine Verwaltungsvorschrift zum Schutz gegen Baulärm - Geräuschimmissionen' vom 19.08.1970 (Beil. zum BAnz. Nr. 160 (AVVV Baulärm)
sowie andere bundes- und landesrechtliche Emissionsschutzregelungen. Für das Bauvorhaben gilt das Bayerische Immissionsschutzgesetz – BayImSchG (BayRS 2129-1-1 - UG) in der jeweils aktuellsten Fassung. Des Weiteren hat der Auftragnehmer bei der
Durchführung der Bauarbeiten dafür Sorge zu tragen,
dass Beeinträchtigungen für alle Anlieger auf das
unumgängliche Mindestmaß reduziert werden. Weitergehende öffentlich-rechtliche Auflagen sind vom Auftragnehmer einzuhalten.
Die Entscheidung über die einzusetzenden Geräte
trifft der AN, unabhängig von möglichen entsprechenden Hinweisen unter den einzelnen OZ in Hinblick
auf die geforderten Leistungen, eigenverantwortlich.
Eine Staubentwicklung während der Arbeiten,
insbesondere beim Beladen und Transportieren, und auch
eine Ausbreitung des Staubs auf unbelastete Arbeitsbereiche ist vom AN durch wirkungsvolle Maßnahmen zu unterbinden. Die gesetzlichen Vorgaben sind einzuhalten. Insbesondere sind die Vorgaben der TRGS
559 „Mineralische Stäube“ strikt einzuhalten. Maschinen
und Geräte sind mit einer wirksamen Absaugung
zu versehen, Stäube sind an der Entstehungsstelle möglichst vollständig zu erfassen und gefahrlos zu entsorgen. Die Ausbreitung des Staubs auf unbelastete Arbeitsbereiche ist, soweit technisch möglich, zu
verhindern. Ablagerungen sind zu vermeiden. Zur Beseitigung werden Feucht- und Nassverfahren oder saugende Verfahren durchgeführt (dies gilt auch für die Prozesse der Baureinigung).
Die Einrichtungen zum Abscheiden / Erfassen von Stäuben müssen dem Stand der Technik entsprechen
(z.B. Sauger mit Filterkategorie mindestens M). Die Einrichtungen sind regelmäßig zu warten und zu prüfen.

## B.09 Arbeitszeit
B.09 Arbeitszeit

Die vertragliche Leistung darf auf der Baustelle nur werktäglich zu den Regelarbeitszeiten ausgeführt werden. Als Regelarbeitszeit wird festgelegt: von Montag bis Freitag von 7:00 Uhr bis 20:00 Uhr. Samstagarbeit ist grundsätzlich seitens des Auftraggebers nicht gewünscht und auch nicht erlaubt.
Sollten von Seiten des Auftragnehmers dennoch Samstagarbeit gewünscht werden, kann hierfür eine Sondererlaubnis vom Auftraggeber erteilt werden, wobei auch hier eine Regelarbeitszeit von 07.00 Uhr -18.00 Uhr einzuhalten ist.
Ganztägig an Sonn- und gesetzlichen Feiertagen im Bundesland Bayern, sowie werktags in der Zeit von 20:00 Uhr bis 7:00 Uhr sind Bauarbeiten nicht erlaubt.
Die Anforderungen gem. 32. BImSchV sind einzuhalten.
Behördliche Genehmigungen für darüberhinausgehende Arbeitszeiten sind Sache des Auftragnehmers, die Kosten hierfür hat der Auftragnehmer zu tragen. Ausgenommen hiervon sind Maßnahmen, die vom
Auftraggeber angeordnet werden, um die vertraglichen Fristen zu beschleunigen.

## B.10 Strom / Wasser
B.10 Strom / Wasser
Entnahmestellen für Baustrom und Bauwasser sowie ein Übergabepunkt für einen Kanalanschluss werden vom Auftraggeber in ausreichender Anzahl zur Verfügung gestellt.
Die damit einhergehenden Verbrauchskosten für Strom, Wasser und Abwasser übernimmt der Auftraggeber. Eine Umlage fällt somit für den Auftragnehmer nicht an.

## B.11 Benutzung Treppen
B.11 Benutzung Treppen
Treppen, Treppenhäuser und Balkone werden im weiteren Bauablauf von der örtlichen Bauleitung zur Nutzung frei gegeben.
Eine Beschädigung von Treppen, Geländern, Handläufen etc.  ist von den jeweiligen ausführenden Firmen umgehend der Bauleitung des AG  zu melden.

ACHTUNG:
Alle Treppen dienen auch während der Bauphase als Flucht- und Rettungswege. Es dürfen keine Materialien gelagert werden und die Treppen sind stets freizuhalten.

## B.12 Baukran, Hebezeuge und Transportmittel
B.12 Baukran, Hebezeuge und Transportmittel
Hebegeräte und Personenaufzüge werden nicht zur Verfügung gestellt.
Erforderliche Hebezeuge und Transportmittel für die Leistung des  AN sind von diesem selbst zu bringen und in die Angebotspreise zu inkludieren.

## B.13 Gerüste
B.13 Gerüste
Für die Ausführung der Fassadenarbeiten werden bauseits Gerüste vorgehalten.

## B.14 Mittlere Geländeoberkante, Grundwasser
B.14 Mittlere Geländeoberkante, Grundwasser
Die mittleren fertigen Geländeoberkanten nach Fertigstellung
des Bauvorhabens betragen:
ca. 568,85 m üNN

Das Grundstück ist weitgehend eben und fällt leicht von Südenwest nach Nordost von 569,03m an der Brücke der Taufkirchner Straße (B471) bis auf 568,24m üNN
in Richtung der Hohenbrunner Straße.

Bemessungshochwasserstand HHW
554,5 m üNHN2016 (HW 1940) i
Bemessungswasserstand im Endzustand (HWEnd):
555,0 m üNHN2016
Mittlerer Grundwasserstand (MGW): 551,0 m üNHN2016

## B.15 Bauschutt/Abfall
B.15 Bauschutt/Abfall

Jeder Unternehmer hat seinen Schutt, Abfälle, Verschnitte usw. auf eigene Kosten gem. VOB selbst zu beseitigen und zu entsorgen bzw. der Verwertung zuzuführen.
Schuttcontainer des AN dürfen nur auf dafür im BE-Plan gekennzeichneten Flächen aufgestellt werden. Alle Schuttcontainer sind AN-seitig mit Deckel und Schloss sowie mit einem gut sichbaren Aufkleber, der Firma und Gewerk angibt, zu versehen.

Die Kosten für die Beseitigung seines eigenen Bauschuttes und der Bauabfälle incl. aller Materialtrennungen, Transportkosten sowie Kippgebühren, Entsorgungskosten gemäß den einschlägigen Vorschriften trägt der AN. Bauschutt, Müll, etc. sind fachgerecht zu entsorgen.

Während der Bauarbeiten hat jeder Unternehmer seinen Schutt auf eigene Kosten gemäß VOB selbst zu beseitigen und zu entsorgen bzw. der Verwertung zuzuführen. Müll und Bauschutt, welcher nicht in Müll- und Bauschuttcontainern deponiert werden kann, muss nachArbeitsschluss täglich mitgenommen werden. Zurück gelassenen Müll; Bauschutt oder andere Materialien werden auf Veranlassung der Bauleitung ohne weitere Mahnung zu Lasten der Verursacher beseitigt.

Der Müll sowie das Abbruchmaterial ist nach den Vorgaben des Landkreises Fürstenfeldbruck zu entsorgen.

## B.16 Winterbaumaßnahmen
B.16 Winterbaumaßnahmen
Der Einsatz von Tausalzen im gesamten Arbeitsbereich des AN ist ausdrücklich untersagt!!

## B.17 Arbeitssicherheit / SIGEKO
B.17 Arbeitssicherheit / SIGEKO

Bei der Durchführung der Arbeiten sind die einschlägigen Gesetze, Verordnungen, EG-Recht, Arbeitsstättenrichtlinie und Technischen Regeln sowie Vorschriften, Regeln und  Informationen der Berufsgenossenschaften zu berücksichtigen. Gemäß der "Verordnung für Sicherheit und Gesundheitsschutz auf Baustellen (BaustellV) vom 10.06.1998 hat der AG einen Koordinator bestellt (§ 4 BaustellV).
Der Koordinator wird seine Aufgaben nach der BaustellV wahrnehmen. Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.
Ferner wird der Koordinator durch regelmäßige Begehung der Baustelle die sicherheitstechnischen Einrichtungen und Schutzmaßnahmen des AN überprüfen. Soweit der Koordinator sicherheitstechnische Mängel auf der Baustelle feststellt, wird er den AN und AG in schriftlichen Berichten und / oder mündlicher Form unterrichten.

Der AN ist verpflichtet, die festgestellten Mängel unverzüglich zu
beheben. Der AN hat für den Koordinator nach der BaustellV einen Ansprechpartner, Sicherheitsbeauftragter des AN für die Baustelle, sowie einen Ersthelfer zu benennen, der für die Erfüllung der erforderlichen Maßnahmen  auch von eventuellen Nachunternehmern verantwortlich ist.
Sämtliche vorstehenden Leistungen, Maßnahmen und auftretenden Erschwernisse, die sich nach der BaustellV für den AN ergeben, sind in die Baustelleneinrichtungspauschale einzukalkulieren.

Grundsätzlich gelten neben den UVV auch alle einschlägigen staatlichen Gesetze Verordnungen, Richtlinien und Technischen Regeln wie z. B. folgende Vorschriften und Verordnungen:

Arbeitsschutzgesetz ArbSchG
Arbeitssicherheitsgesetz AsiG
Arbeitszeitgesetz ArbZG
Arbeitsstättenverordnung ArbStättV
Gefahrstoffverordnung GefStoffV
Biostoffverordnung BioStoffV
Betriebssicherheitsverordnung BetrSichV
Baustellenverordnung BaustellV
udgl.

Der AG plant regelmäßige, voraussichtlich vierteljährliche übergeordnete Besprechungen und Begehungen zur Baustellensicherheit gemeinsam mit SiGeKo, Bauleitung des AG, Vertretern der BG Bau und des Gewerbeaufsichtsamtes. Zumindest der Sicherheitsbeauftragte des AN für die Baustelle hat daran verpflichtend teilzunehmen. Ein Zeitbedarf von ca. drei Stunden je Termin ist miteinzukalkulieren.

Baustellenverordnung:
Alle an der Maßnahme beteiligten Firmen sind verpflichtet, die Baustelle gem. den Bestimmungen der Baustellenverordnung zu betreiben und dies für ihre eigenen Gewerke eigenständig zu überwachen. Verstöße anderer Firmen dagegen sind dann der Objektüberwachung anzuzeigen, wenn das eigene Gewerk betroffen ist.
Bei der Durchführung der Arbeiten sind die einschlägigen Gesetze, Verordnungen, EG-Recht,Arbeitsstättenrichtlinie und Technischen Regeln sowie Vorschriften, Regeln und Informationen der Berufsgenossenschaften zu berücksichtigen.
Gemäß der "Verordnung für Sicherheit und Gesundheitsschutz auf Baustellen (BaustellV) hat der AG einen Koordinator bestellt (§ 4 BaustellV).

Gefährdungsbeurteilung:
Vor Aufnahme der Arbeiten ist die gemäß § 5 ArbSchG für das Bauvorhaben zu erstellende Gefährdungsanalyse der Objektüberwachung und dem SiGe-Koordinator nach BaustellV
vorzulegen.

Arbeitssicherheit, Gesundheitsschutz:
Der Auftragnehmer hat alle zur Sicherung der Baustelle nach den gesetzlichen Unfallverhütungsvor-schriften der BG BAU, der Gewerbeaufsicht und den Vorschriften der Versicherungen erforderlichen oder sonstigen Maßnahmen unter eigener Verantwortung und zu jeder Zeit auszuführen oder diese zu veranlassen.

## B.18 Mitteilung von Bauunfällen
B.18 Mitteilung von Bauunfällen

Der Auftragnehmer hat Bauunfälle, bei denen Personen- oder Sachschäden entstanden sind, dem Auftraggeber unverzüglich mitzuteilen.

## B.19 Anwendung von Arbeitsverfahren
B.19 Anwendung von Arbeitsverfahren
Die Überwachung der ordnungsgemäßen Anwendung der Arbeitsverfahren durch die  Arbeitgeber erfolgt durch die zuständigen Objektüberwacher und den SiGe-Koordinator. Entsprechende Nachweise sind  insbesondere bei der Abweichung von Normalverfahren vor Aufnahme der Arbeiten mit der  Objektüberwachung und mit dem SiGeKo dokumentiert abzustimmen. (Koordination der Überwachung gem. RAB 30 Punkt 3.2)

## B.20 Schutzmaßnahmen
B.20 Schutzmaßnahmen
Der Auftragnehmer hat seine Leistungen und die ihm zur Ausführung übergebenen Gegenstände bis zur Abnahme vor Beschädigungen, Verschmutzung, Diebstahl sowie vor Winterschäden und ungünstigen Witterungseinflüssen aller Art zu schützen. Schutzmaßnahmen sind vom Auftragnehmer laufend auf ihre Funktionsfähigkeit zu überprüfen und ggf. zu erneuern.

Schutz bestehender Flächen im Baugelände

Bestehende Vegetationsflächen innerhalb der Baustelle, wie

-  Wurzelbereiche von Bäumen bis zu einem Meter außerhalb der Kronentraufe
-  Pflanzflächen
-  Rasen- und Wiesenflächen

dürfen nicht befahren werden. Materiallagerung auf bestehenden Vegetationsflächen ist nicht zulässig.

Zufahrtswege, Nebenflächen und Einrichtungen sind vor Verschmutzung oder Beschädigung zu schützen.

## B.21 Sicherheitseinrichtungen
B.21 Sicherheitseinrichtungen
Die Baustelleneinrichtung einschl. dem Vorhalten der nach BGV A5 (früher VBG 109) erforderlichen Erste Hilfe Einrichtungen und der nach ZH1/201 benötigten Feuerlöscher sind, soweit nicht anders beschrieben, in die EP einzurechnen und werden nicht in einer gesonderten Position vergütet.
Insbesondere:
- Schutzausrüstung, z.B. Schutzhelme, Schutzschuhe
- Erste-Hilfe Ausrüstung
- Feuerlöscher
- Absturzsicherungen, Schutznetze, Anseilsicherungen
- Geländer, Abdeckungen und Umwehrungen von  Öffnungen, weitere Gerüste

## B.22 Geräte / Fahrzeuge
B.22 Geräte / Fahrzeuge
Die eingesetzten Geräte und Fahrzeuge müssen die gültigen Zulassungen aufweisen. Die Unfallverhütungsvorschriften, und Auflagen des Landratsamtes bzw. GAA sind einzuhalten
und dem Angebot zu Grunde zu legen.

## B.23 Elektrische Geräte
B.23 Elektrische Geräte
Elektrische Geräte (auch Baustromverteiler) sind gemäß den gesetzlichen Vorgaben regelmäßig zu prüfen. Die Prüfung der auf der Baustelle verwendeten Geräte ist der Bauleitung und dem SiGe-Koordinator in geeigneter Art und Weise schriftlich nachzuweisen. Geräte ohne gültige Prüfung dürfen nicht betrieben werden und sind unverzüglich von der Baustelle zu entfernen.

## B.24 Ersthelfer
B.24 Ersthelfer
Vor Beginn der Arbeiten sind ausreichend viele dauerhaft auf der Baustelle anwesende Ersthelfer zu benennen. Ein gültiger Nachweis über die Ausbildung zum Ersthelfer und die Beauftragung ist der Objektüberwachung und dem SiGe-Koordinator vor Beginn der Arbeiten schriftlich zu übergeben.

## B.25 Schutzvorkehrungen bei Schweißarbeiten
B.25 Schutzvorkehrungen bei Schweißarbeiten
Bei Feuerarbeiten wie Schweißen, Schneiden, Löten sind die Vorschriften gemäß BGV A 1 §43 und BGV D 1 § 30 ohne zusätzliche Vergütung genauestens einzuhalten. Entfernen sämtlicher brennbarer Gegenstände und Stoffe in ausreichendem Abstand und soweit erforderlich auch in angrenzenden Räumen abdecken der gefährdeten brennbaren Gegenstände, z.B. Holzbalken, Holzwände und Fußböden, Kunststoffteile usw. Abdichten der Öffnungen, Fugen und Ritzen und sonstigen Durchlässen mit nichtbrennbaren Stoffen, Entfernen von entflammbaren Umkleidungen und Isolierungen.
Auf die jeweils erforderlichen Brandwachen wird ausdrücklich hingewiesen. Die Erlaubnis für diese Arbeiten ist vor Ausführung der Arbeiten bei der Objektüberwachung und dem SiGe-Koordinator einzuholen. Die aufgeführten Sicherheitsmaßnahmen sind durchzuführen. Die Unfallverhütungsvorschriften der Berufsgenossenschaften (VBG 1 Paragraph 43, 44 sowie VBG 15), die Landesverordnungen zur Verhütung von Bränden und die Sicherheitsvorschriften der Versicherer sind zu beachten.
Bei Flexarbeiten ist insbesondere der Schutz von Verglasungen oder Alu / Stahlprofilen zu beachten.

## B.26 Arbeitsmedizinische Untersuchungen
B.26 Arbeitsmedizinische Untersuchungen
Sind für auszuführende Arbeiten bei dieser Baumaßnahme spezielle Arbeitsmedizinische Untersuchungen notwendig, so sind diese der Objektüberwachung und dem SiGe-Koordinator vor Aufnahme der Arbeiten schriftlich nachzuweisen.

## B.27 Nichtraucherschutz / Alkoholverbot
B.27 Nichtraucherschutz / Alkoholverbot
Auf der Baustelle herrscht innerhalb des Bauzauns grundsätzlich Alkohol- und Rauchverbot (u.a. vorbeugender Brandschutz). Der Auftragnehmer hat Personen, bei denen der begründete Verdacht auf Alkohol- und Drogeneinfluss besteht, unverzüglich von der Baustelle zu entfernen. Der Bauherr behält sich vor, solchen Personen dauerhaft Baustellenverbot zu erteilen.

## B.28 Firmenangehörige
B.28 Firmenangehörige

Der Auftragnehmer einschließlich seiner Nachunternehmer hat sicherzustellen, dass die jeweils auf der Baustelle eingesetzten Arbeitnehmer sich jederzeit als Firmenangehörige - etwa durch Ausweise (an Kleidung geheftet und von außen gut erkennbar), Ausrüstung oder Kleidung mit Firmenaufschrift - ausweisen können.

## B.29 Besichtigungen durch Dritte
B.29 Besichtigungen durch Dritte
Die Besichtigung von Baustellen durch Dritte bedarf der vorherigen Zustimmung des Auftraggebers.

## B.30 Baustellenbesprechungen
B.30  Baustellenbesprechungen
Baustellenbesprechungen (Firmen-Jour-Fix finden voraussichtlich einmal wöchentlich statt.
Die Teilnahme des verantwortlichen Bauleiters ist vertraglich bindend.
Von der Objektüberwachung werden über sämtliche Besprechungen Niederschriften aufgestellt und nur offizielle Niederschriften haben Gültigkeit.
Eventuelle Einwendungen müssen vom Auftragnehmer innerhalb von 3 Tagen nach Erhalt der Niederschrift erfolgen (Datum des Email - Versanddatum)
Nach Ablauf dieser Frist gilt der Inhalt der Niederschrift als vom Auftragnehmer anerkannt.

## B.31 Bautagesberichte
B.31  Bautagesberichte
Bautagesberichte bzw. Bautagebuch sind täglich zu führen und von der objektüberwachenden Bauleitung unaufgefordert zur Kenntnisnahme, Prüfung und weiteren Disposition unaufgefordert wöchentlich vorzulegen und abzeichnen zu lassen.
Etwaige Abweichungen von Festlegungen aus o.g. Arbeitsbesprechungen sind in dem Bericht festzuhalten und zu begründen.
Die Zusendung ist unaufgefordert wöchentlich durchzuführen.

Der Auftragnehmer hat dem Auftraggeber in geeigneter Form über den Personal- und Geräteeinsatz, Materiallieferungen, die Arbeitsleistungen, den Arbeitsfortschritt und über besondere Vorkommnisse aktuell zu berichten.
Hierzu zählen auch Begehungen mit der Berufsgenossenschaft und dem Gewerbeaufsichtsamt.
Dem Auftraggeber sind alle Unfälle, Erste Hilfe - Fälle und Schadensfälle unverzüglich mitzuteilen.

In den Berichten sind u.a. aufzunehmen:
- Name der Firma und Baustelle
- fortlaufende Nummerierung
- Datum
- Temperatur um 7.00 Uhr, windgeschützte Stelle
- Witterungsverhältnisse
- Anzahl der Arbeitnehmer nach Lohngruppen
- Maschineneinsatz
- ausgeführte Leistung mit Ortsangabe (Geschoss / Achsen)
- besondere Maßnahmen und Vorkommnisse
- Anweisungen der Objektüberwachung und des SiGe-Koordinators
- Unterschrift des Bauleiters des AN

## B.32 Baustellenüberwachung mittels Kamera
B.32 Baustellenüberwachung mittels Kamera
Der Auftraggeber plant, die Baustelle bzw. den Bauablauf mittels einer Kamera zu überwachen und zu
dokumentieren. Die damit einhergehenden rechtlichen Belange (u.a. Datenschutz) werden vom Auftraggeber berücksichtigt und eingehalten.

## B.33 Ausführungsunterlagen / PKS
B.33  Ausführungsunterlagen
Der AG hat für das Projekt ein Projekt-Kommunikationssystem (PKS) zum Austausch von Plänen und Dokumenten eingerichtet. Die Nutzung des PKS ist verbindlich und erfolgt kostenlos. Die Planverteilung
erfolgt digital durch den Objektplaner über dieses vom AG gestellte PKS. Bei der Einstellung von Plänen
und anderen projektrelevanten Unterlagen in das PKS wird eine Email mit dem entsprechenden Link auf
das PKS versendet. Alle Planzeichnungen und Unterlagen sind dann vom AN selbständig vom Server
herunterzuladen. Zusätzlich verpflichtet sich der AN arbeitstäglich den Projektraum auf neu eingestellte
Dokumente und Pläne zu prüfen (Holschuld).
Paus- und Kopierkosten - bzw. Planvervielfältigungskosten jedweder Art - werden bis einschließlich dem
sechsten Planindex nicht vergütet. Für die Angebotskalkulation ist seitens des AN davon auszugehen,
dass die Kosten für bis zu sechs Planindizes ohne weitere Vergütung durch den AN zu tragen sind. Wird
die angegebene Zahl der Indizes von sechs überschritten, übernimmt der AG die Paus- und Kopierkosten
für alle nachfolgenden Indizes für bis zu zwei Abzüge pro Planzeichnung.

## B.34 CAD-Vorgaben
B.35 CAD-Vorgaben
Alle Planunterlagen des AN sind als PDF und zusätzlich als DWG zu übergeben.

## B.35 Bauleistungen im Stundenlohn
B.36 Bauleistungen im Stundenlohn

Bauleistungen im Stundenlohn dürfen nur auf besondere Anordnung der Bauleitung ausgeführt werden.
Die Tarifgruppe muss dem Grad der Arbeiten entsprechen.

Fahrtkosten und Transportmittel werden bei gesondert angeordneten Regiearbeiten arbeitstäglich nur 1x erstattet. Die Erstattung entfällt bei gleichzeitiger Anwesenheit für sonstige LV und Nachtragsarbeiten.

Die Freigabe von Stundenlohnarbeiten muss vor deren Beginn angefragt werden. Ohne diese Freigabe sind Stundenlohnarbeiten nicht rechtswirksam. Die Untergrenze der Stunden hierfür wird im Bietergespräch abgeklärt.

Die Abzeichnung der Belege von Auftraggeber Seite kann von dem mit der Objektüberwachung beauftragten Büro erst nach Freigabe erfolgen. Die Rapporte sind arbeitstäglich aufzustellen und wöchentlich der Objektüberwachung vorzulegen.

Geräte und Fahrzeuge:
Die jeweiligen Verrechnungssätze für Geräte und Fahrzeuge müssen sämtliche Aufwendungen für den Einsatz, insbesondere für das Vorhalten und für Betriebsstoffe enthalten. Vorausgesetzt wird der Einsatz eines hierfür geschulten und zahlenmäßig erforderlichen Personals. Eine Vergütung für höher qualifizierte Arbeitskräfte, als erforderlich, wird nicht gewährt.

Baustoffe:
Die jeweiligen Verrechnungssätze für Baustoffe müssen die Lieferung frei Baustelle einschließlich dem Transport zur Verwendungsstelle und dem Abladen sowie alle Zuschläge enthalten.

## B.36 Urkalkulation
B.36 Urkalkulation

Der Auftragnehmer hat die seinem Angebot zugrunde liegende Urkalkulation auf Verlangen der Vergabestelle innerhalb von sechs Werktagen in einem verschlossenen Umschlag beim Auftraggeber zu hinterlegen. Der Umschlag ist deutlich mit der Aufschrift

"URKALKULATION"
Neubau Realschule Hohenbrunn
mit Zweifachsporthalle und Freisportflächen
und dem Zusatz des jeweiligen Gewerks sowie dem Firmenstempel zu versehen.

Die Kalkulation bleibt bis zur vollständigen Abwicklung des Vertrages in Verwahrung des Auftraggebers und wird nur in Beisein des Auftragnehmers geöffnet. Bei Vereinbarung von Zusatzleistungen oder bei Preisprüfungen kann der Auftraggeber die Einsichtnahme in die Urkalkulation verlangen.

## B.37 Normenabweichungen
B.38 Normenabweichungen
(Nur zu beachten im offenen Verfahren bei EU weiten offenen Angebotsaufforderungen, sonst Entfall dieses Punktes)

Falls im Leistungsverzeichnis bei der Verwendung von technischen Spezifikationen auf Normen (DIN, EN etc.) Bezug genommen wird, kann auch der Norm gleichwertig angeboten werden.
Die Gleichwertigkeit ist bei Angebotsabgabe gesondert nachzuweisen.
Die LV-Positionen, in denen von den Normen abgewichen wird, sind mit der Angebotsabgabe explizit anzugeben.

Der Nachweis der Gleichwertigkeit liegt diesem Angebot bei.

## C - ZUSÄTZLICHE TECHNISCHE VERTRAGSBEDINGUNGEN (GEWERKESPEZIFISCH)

## C.01 Art und Umfang der Leistungen, Angebot des Bieters
C.01.1 Art und Umfang der Leistungen

Die Leistung umfasst u. a.:
- das Erstellen von Werkstatt- und Montageplänen,
 statischen Nachweisen, Bemusterung
- Baustelleneinrichtung, einschl. vorhalten während der kompletten Erbringung der Leistung sowie Abbau,
- Überprüfung der Zementestriche auf Dämmschicht bzw. nur auf Trennlage auch in Hinblick auf Toleranzen
- Überprüfung der Zement-Heizestriche auf Dämmschicht mit Fußbodenheizung auch in Hinblick auf Toleranzen
- Überprüfung und Aufmessung der Einbauteile / Fugenprofile
- Herstellung und Lieferung auf die Baustelle,
 Transport zur Einbaustelle, Einbau und Montage vor
Ort, betriebsfertige Übergabe der Leistungen
- sowie Stundenlohnarbeiten für nicht vorhersehbare Arbeiten

sowie:
- alle geltenden Normen und Regelungen für die auszuführenden Leistungen

Es gilt die VOB/C in Ihrer neusten Fassung für alle beschriebenen Arbeiten und Gewerke, sowie alle in diesem Zusammenhang anwendbaren DIN- und EN-Normen

Ergänzend dazu gelten:

Bayerische Bauordnung,
Unfallverhütungs- und Brandschutzvorschriften,
alle auf Kindergärten, Horte und Schulen bezogenen Sicherheitsregeln und
die Vorschriften der KUVB in der derzeit gültigen Fassung.
Diese sind eigenverantwortlich einzuhalten und können auf Anfrage mitgeteilt werden.

C.01.2 Angebot des Bieters

Die Angebotspreise gelten für die fertige Ausführung der ausgeschriebenen Leistung, einschließlich notwendiger Sicherungsmaßnahmen, Transporte zur Ausbau- und Einbaustelle, Herstellung / Lieferung und Montage, Vorhaltung, Rückbau und Abtransporte udgl..

Maße:
Alle ausgeschriebenen Maße sind ca. Angaben, die Maße sind exakt vor Ort zu überprüfen

Es gilt die VOB/C in ihrer neusten Fassung für alle beschriebenen Arbeiten und Gewerke, sowie alle in diesem Zusammenhang anwendbaren Normen.

Die in der ZTV genannten formalen, technischen Anforderungen an die hier ausgeschriebenen Leistungen sind in die Hauptpositionen mit einzukalkulieren, sofern sie nicht in gesonderten Positionen ausgewiesen sind.
Die ausgeschriebenen Arbeiten sind grundsätzlich nach den "Allgemein Anerkannten Regeln der Technik" auszuführen.

Die der Ausschreibung beiliegenden Pläne und Unterlagen sind ebenso bei der Kalkulation zu berücksichtigen - diese sind jedoch nicht zur Bauausführung freigegeben. Zur Ausführung freigegebene Unterlagen, Pläne, Details hat der AN nach einer Beauftragung anzufordern.

## C.02 Ausführung allgemein
C.02.1 Bauablaufplanung

Der zeitliche Ablauf der Leistungen des Auftragnehmers (AN) ist durch die in den Besonderen Vertragsbedingungen (FB 214.H) festgelegten Vertragsterminen festgelegt. Der AN ist verpflichtet, auf Grundlage dieser Einzelfristen einen detaillierten Baufristenplan einschließlich Kapazitätsplanung über seine vertraglichen Leistungen zu innerhalb von 14 Tagen nach Auftragserteilung zu erstellen, anhand dessen die Einhaltung der Vertragsfristen und Berücksichtigung der Randbedingungen zum Bauablauf nachgewiesen und überwacht werden können.

Aus dem Baufristenplan muß folgendes hervorgehen:
- Vorleistungen anderer als Voraussetzung für den Beginn,
- Reihenfolge und Ablaufgeschwindigkeiten in wesentlichen Vorgängen,
- Schnittstellen zu anderen Gewerken,
- bauteilgegliederte Taktungen,

Die Ablaufgeschwindigkeiten und Reihenfolgen müssen mit den Fachbauleitungen abgestimmt  werden und deren Zustimmung erhalten. Die Arbeiten können ggf. nur abschnittsweise ausgeführt und fertig gestellt werden.
Sämtliche Mehraufwendungen aus zeitlich versetzten Arbeiten und separaten Anfahrten sind in die Einheitspreise einzurechnen und werden nicht gesondert vergütet.
Die festgelegten Abläufe werden Basis der Ausführung. Anpassungen und Korrekturen des Ablaufplanes können nur gemeinsam mit der Objektüberwachung festgelegt werden und müssen die übrigen Belange der Baustelle ausreichend berücksichtigen. Anpassungen des Detailablaufes sind nur dann zulässig, wenn die vertraglich vereinbarten Rahmentermine hierdurch nicht berührt werden. Bei  erkennbaren Abweichungen können durch die Objektüberwachung Terminanpassungen und besondere Maßnahmen verlangt werden. Die Einhaltung des vereinbarten Ablaufplanes ist dem AG durch den AN regelmäßig schriftlich nachzuweisen.

Die Festlegungen des Auftraggebers, z.B. zur baufachlichen oder terminlichen Koordinierung mit den übrigen Leistungsbereichen, sind zu berücksichtigen. Auf Anforderung der Objektüberwachung (z. B. Änderung der Vertragsfristen, erheblichen Abweichungen von sonstigen Festlegungen etc.) ist der Plan durch den AN unverzüglich - spätestens innerhalb von 5 Arbeitstagen - zu überarbeiten.

C.02.2 Rahmenbedingungen

Die Arbeiten müssen zeitweise mit den zeitgleich ablaufenden Nachbargewerken ineinander greifen. Erforderliche Abstimmungen erfolgen mit der örtlichen Objektüberwachung. Der Auftragnehmer hat einzukalkulieren, dass diese Gewerke parallel ausgeführt werden und sich hierdurch entsprechende Erschwernisse und Arbeitsunterbrechungen ergeben können.

C.02.3 Ausführung allgemein

Qualität
Der Bauherr legt allergrösten Wert auf hohe Qualität bei der Ausführung und fordert diese auch ein.

Es dürfen nur geprüfte und zugelassene Geräte und Arbeitsmittel auf der Baustelle verwendet werden.

Erforderliche Hilfskonstruktionen, Transportmittel etc. sind vom Auftragnehmer zu stellen. Für Transport und Montage vor Ort sind geeignete Hebezeuge, Pumpen etc. einzusetzen.

Die Transportwege sind eigenverantwortlich zu prüfen, Erschwernisse aus dem Transport werden nicht gesondert vergütet; sie sind in die Einheitspreise einzurechnen.

Darüber hinaus gehören auch ohne zusätzliche Vergütung insbesondere nachfolgende Maßnahmen zum Leistungsumfang des AN:

- Planung, Abstimmung und Ausführung sämtlicher Baubehelfe, Provisorien, erforderliche Baustellenorganisation,
- Koordination und Überwachung aller Leistungen des AN und seiner eventuellen Nachunternehmer,
- Koordination und Überwachung aller Sicherungsbelange auf und im Umfeld der Baustelle
- Die Arbeitsbereiche sind arbeitstäglich aufzuräumen, Schutt ist zu beseitigen.

C.02.4 Nachweise, Güten

Für alle Baustoffe, bei denen Forderungen nach besonderen Klassifizierungen bestehen, sind rechtzeitig Prüfzeugnisse, Zulassungsbescheide, Prüfberichte etc. dem AG bzw. seiner Objektüberwachung vorzulegen bzw. "auf Verlangen" vorzulegen.

Für die Güte und einwandfreie Beschaffenheit der zur Verwendung kommenden Materialien, einschl. der von Nachunternehmern verwendeten, haftet allein der AN. Vom AG zurecht beanstandetes Material ist kostenlos zu entfernen.

Für Verzögerungen, die aufgrund mangelhafter Eigenschaften und vertragswidriger Bauteile entstehen, haftet der AN.

C.02.5 Toleranzen

Die Festlegung und Feststellung der zulässigen Bautoleranzen von Leistungen nach Positionstext und nach Aufwand (Stundenlohnarbeiten) erfolgt nach:

DIN 18201  Toleranzen im Bauwesen
DIN 18202  Toleranzen im Hochbau
DIN 18203  Toleranzen im Hochbau

C.02.6 Ausführungsunterlagen vom AG für den AN

Die der Ausschreibung beiliegenden Pläne und Unterlagen sind ebenso bei der Kalkulation zu berücksichtigen - diese sind jedoch nicht zur Bauausführung freigegeben.

## C.03 Schutz bestehender Flächen
C.03 Schutz bestehender Flächen

Zufahrtswege, Nebenflächen und Einrichtungen sind vor Verschmutzung oder Beschädigung zu schützen und in einem verkehrssicheren Zustand zu halten.

Öffentliche Verkehrsflächen (Straße/ Radweg/ Gehweg) sind mehrmals täglich und nach Bedarf von Verschutzung zu reinigen (innerhalb des Baufeldes).

Im Gebäudeinneren ist bei der Ausführung der Arbeiten besondere Rücksicht auf oberflächenfertige Sichtbeton- und Holzflächen zu nehmen. Diese sind vor Ausführungsbeginn mit geeigneten Maßnahmen vor Verschmutzung und Beschädigung zu schützen. Schutzmaßnahmen sind nach Abschluß der Ausführung rückstandslos zu entfernen (Abrechnung in Position  "Schutzabdeckung Wände/ Stützen Sichtbeton bzw. Holz").

## C.04 Dokumentation
C.04 Dokumentation

Der AN hat nach Abschluss der Arbeiten eine Dokumenation zu übergeben:
Zu Inhalt und Form siehe eigene Position Dokumentation

## C.05 Einmessung
C.05 Einmessung

Der AN erhält bauseits eine Längs-, eine Querachse sowie einen Höhenfestpunkt. Alle weiteren Einmessarbeiten sind Nebenleistung des AN.

## C.06 Abkürzungen
C.06 Abkürzungen

Verzeichnis der im LV verwendeten Abkürzungen:

AG =  Auftraggeber
AN =  Auftragnehmer gem. dieses LVs
OUE = OÜ =  Objektüberwachung des AG
PKS = Projektkommunikationssystem
BVB = Besondere Vertragsbedingungen
d = Tag
FPO = Flexible Polyolefine
ggf = gegebenenfalls
h = Stunden
KW = Kalenderwoche
LV = Leistungsverzeichnis,
m = Meter
m2 = Quadratmeter
m3 = Kubikmeter
mMt = Meter x Monat
mWo = Meter x Woche
Mt = Monat
PEHD = Polyethylen High Density
Stb = Stahlbeton
Stk = Stück
t = Tonne (= 1.000,00 kg)
ZTV = Zusätzliche Technische Vertragsbedingungen

## C.07 Anlagenverzeichnis
C.07 Anlagenverzeichnis
Dem Leistungsverzeichnis liegen die nachfolgend aufgeführten Planunterlagen in digitaler Form bei. Bei sämtlichen Planbeilagen ist der angegebene Maßstab auf Richtigkeit zu prüfen. Die der Ausschreibung beiliegenden Pläne und Unterlagen sind vom Bieter zu beachten, jedoch nicht für den AN zur Bauausführung freigegeben.
Unterlagen zur Ausführung erhält der AN nach Auftragsvergabe.

Hinweise zu den Urheberrechten:
Für Abbildungen, Texte und Unterlagen dieser Angebotseinholung bestehen Urheber- und Eigentumsrechte. Diese Abbildungen, Texte und Unterlagen dürfen nicht ohne schriftliche Erklärung des Urhebers oder des Eigentümers verwendet oder vervielfältigt werden - außer zur Erstellung eines Angebotes für das ausgeschriebene Gewerk.

Anlagen

1. BE-Pläne
RH_5_ARC_BTX_BE_LA_513-105_01_V

2. Grundrisse
RH_5_ARC_BTX_GR_02_524-000_02_F
RH_5_ARC_BTX_GR_01_523-000_02_F
RH_5_ARC_BTX_GR_EG_522-000_02_F
RH_5_ARC_BTX_GR_UG_521-000_02_F

3. Schnitte
RH_5_ARC_BTAB_SN_Q3_533-000_01_F
RH_5_ARC_BTAC_SN_L2_536-000_01_F

4. Ansichten
RH_5_ARC_BTX_AN_NO_541-000_01_V
RH_5_ARC_BTX_AN_SW_542-000_01_V

5. Übersichten

05.1_Bodenbelag
RH_5_ARC_BTX_BO_02_562-104_00_V
RH_5_ARC_BTX_BO_01_562-103_00_V
RH_5_ARC_BTX_BO_EG_562-102_00_V
RH_5_ARC_BTX_BO_UG_562-101_00_V

05.2_Estrich-Fußbodenheizung
RH_5_ARC_BTX_ES_02_576-004_00_V
RH_5_ARC_BTX_ES_01_576-003_00_V
RH_5_ARC_BTX_ES_EG_576-002_00_V
RH_5_ARC_BTX_ES_UG_576-001_00_V

05.3_Türtypen
RH_5_ARC_BTX_IT_02_561-140_00_V
RH_5_ARC_BTX_IT_01_561-130_00_V
RH_5_ARC_BTX_IT_EG_561-120_00_V
RH_5_ARC_BTX_IT_UG_561-110_00_V

05.4_Sockelleisten
RH_5_ARC_BTX_BB_02_562-204_00_V
RH_5_ARC_BTX_BB_01_562-203_00_V
RH_5_ARC_BTX_BB_EG_562-202_n00_V
RH_5_ARC_BTX_BB_UG_562-201_00_V

6. Details
RH_5_ARC_BTA_BO_DT_605-100_00_V
RH_5_ARC_BTA_FA_DT_603-829_00_V
RH_5_ARC_BTA_FA_DT_603-830_00_V
RH_5_ARC_BTA_FA_DT_603-831_00_V
RH_5_ARC_BTX_RB_DT_601-008_01_F

## D - GRUNDBESCHRIEBE UND LEISTUNGSPOSITIONEN

## 3170 Parkettarbeiten
Datum: 04.03.2026

### Bereich 1 BAUSTELLENEINRICHTUNG

#### Abschnitt 1.1 Baustelleneinrichtung

*Hinweis: Kalkulationshinweis zu Entsorgung von Abfällen*
Punkt B15. Bauschutt/Abfall - Entsorgungskonzept in den LV-Vorbemerkungen unter B - ZUSÄTZLICHE ALLGEMEINE VERTRAGSBEDINGUNGEN ist zu beachten und in die Einheitspreise einzurechnen.

**1.1.1 Baustelleneinrichtung**
*** Pauschalposition
Heranschaffen, Aufstellen, Abbau und Abtransport aller
zum reibungslosen Baubetrieb erforderlichen Geräte,
Maschinen, Bauwagen, Aufenthalts-/ Material-Container, Rüstungen u. a.

Die Nutzung der Baustelle, besonders der Platzbedarf
für Materiallieferungen, Containeraufstellung ist in
jeder Phase mit der Bauleitung abzustimmen.

Einschließlich Vorhaltung für die erforderliche eigene
Bauzeit.

Absperrbare Räume zur Lagerung von Material und Geräten
können vom Auftraggeber nicht zur Verfügung gestellt
werden.

Wasser kann von der Entnahmestelle auf der
Baustelleneinrichtungsfläche entnommen werden. Die
Wasserschläuche bis zum jeweiligen Standort der
Zementmischmaschine müssen vom AN ausgeführt werden.
Für den Betrieb von elektrischen Geräten stehen je
Geschoß Baustrom-Etagenverteiler bauseits zur
Verfügung.

Mehraufwand für Baustelleneinrichtung, der über den üblichen Umfang als Nebenleistung hinausgeht
Menge: 1,000 psch

### Bereich 2 ALLGEMEINES/ PLANUNG/ PRÜFUNG

#### Abschnitt 2.1 Dienstleistungen

**2.1.1 Aufstellen Bauzeitenplan**
Aufstellen Bauzeitenplan
Erstellen eines detailierten Bauablaufplans / Baufristenplanes auf Grundlage der Vertragsfristen für die Ausführung der Arbeiten gemäß ZTV Ziffer C.02.

für alle Bauteile - getrennt dargestellt.
Aus dem Baufristenplan muß folgendes hervorgehen:
- Vorleistungen anderer als Voraussetzung für den Beginn,
- Randbedingungen der Ausführung,
- Vorlaufzeiten für Aufmaße und Werkstattplanung, sowie für Statik und (falls erforderlich) für Zustimmungen im Einzelfall, einschl. der erforderlichen Prüfzeiträume
- Lieferfristen für Materialbestellungen und Fertigungszeiträume
- Enthalten sein müssen weiterhin der Personaleinsatz je Kalenderwoche mit Kapazitätsangaben
- Zeiträume für Feinmontagen und Fertigstellungsarbeiten
- Reihenfolge und Ablaufgeschwindigkeiten in wesentlichen Vorgängen,
- Schnittstellen zu anderen Gewerken,
- Kapazitätsplan,
- Bauteilgegliederte Taktpläne
Der Bauzeitenplan des AN ist als Balkenterminplan (nach Kalenderwochen) dem AG und der Objektüberwachung vorzulegen (Papierausdruck 3-fach, min. DIN A3 farbig und in Dateiform als pdf). Grundlage hierfür sind die vertraglich vereinbarten Ausführungszeiträume und der Bauzeitenplan des AG.
Einschließlich Übernahme von Korrekturen und Prüfeinträgen des AG und Neuvorlage des freigegebenen Bauzeitenplans wie vor.

Der Bauzeitenplan ist spätestens innerhalb von 4 Kalenderwochen nach Auftragserteilung und vor Beginn der Ausführung vorzulegen.
Menge: 1,000 St

**2.1.2 Fortschreibung Bauzeitenplan**
Fortschreibung Bauzeitenplan
Fortschreiben Bauzeitenplan mit soll / ist Vergleich - nur auf ausdrückliche Anordnung des AG.
Menge: 1,000 St

**2.1.3 Dokumentation**
*** Pauschalposition
Dokumentation, Bestandsunterlagen

Erstellen der Dokumentation und der Bestandsunterlagen gemäß ZTV Ziffer 31.6  für alle beschriebenen Leistungen des AN.

Einholung und Zusammenstellung sämtlicher Unterlagen - Prüfzeugnisse, allgemeine bauaufsichtliche Zulassungen, Produktdatenblätter, Unbedenklichkeitsbescheinigungen, Übereinstimmungserklärungen des Systemanbieters und der ausführenden Firma, Fachunternehmererklärung nach BayBO, Nachweise für Brand- und Schallschutzqualitäten, Wartungsbücher, Reinigungsempfehlungen, usw. - und Vorlage spätestens 14 Tage vor der VOB-Abnahme. Ohne vollstänige Vorlage dieser Unterlagen durch den AN kann die Abnahme vom AG verweigert werden.

Alle Dokumente jeweils 3-fach in Papierform in beschrifteten Ordnern abgeheftet und zusätzlich 3-fach auf Datenträger.
Menge: 1,000 psch

**2.1.4 Nachhaltigkeitszertifizierung, DGNB+QNG**
*** Pauschalposition
Nachhaltigkeitszertifizierung, DGNB+QNG

Die Ausführungen unter Ziffer D.01 Nachhaltigkeitszertifizierung, DGNB+QNG sind vom Bieter / Auftragnehmer zu beachten.

Das dieser Ausschreibung beiliegenden Dokumente sind vom
Bieter / AN zu beachten:

RH_Schadstoffe Holzparkett_20251214

QNG_Handbuch_Anlage-3_Anhang-313_Schadstoffe_v1-3-korr-14.09.2023.pdf

Nachfolgend aufgeführte Hinweise und Anforderungen sind einzuhalten und umzusetzen.

Nachweise für die Zertifizierung

Für die Einreichung bei der Zertifizierungsstelle sind durch den AN alle erforderlichen Dokumentationsunterlagen und entsprechende Nachweise (z.B. Pläne, Produkt- und Sicherheits-Datenblätter, Erklärungen, Berechnungen u.a.) dem Bauherrn und seinem Zertifizierungs-Koordinator zu übermitteln.

Im Vorfeld ist mit dem Zertifizierungs-Koordinator abzustimmen, welche Art und welcher Umfang die Dokumentation im Detail bedarf.

Prinzipiell ist von allen Mengen größer 10m² / 1St. / 1lfm je LV-Pos. auszugehen.

Die Übergabe aller zertifizierungsrelevante Dokumentationsunterlagen
muss in digitaler Form (PDF, Pläne auch als dwg) erfolgen.

Umweltverträglichkeit und Schadstofffreiheit der verwendeten Baumaterialien sowie alle Angaben zu Risikostoffen sind für die Zertifizierung einzuhalten.

Es ist eine Freigabe durch den Zertifizierungs-Koordinator für alle einzubauenden Produkte und Materialien hinsichtlich der materialökologischer Anforderungen vor der Material-Bestellung einzuholen.

Der AN hat hierzu unverzüglich nach Beauftragung, spätestens jedoch 2 Wochen vor Bestellung, mindestens Produktangaben wie Menge, Einsatzort sowie Produkt- und Sicherheitsdatenblätter und wenn nötig Herstellererklärung / Prüfzertifikat, der Bauleitung und dem Zertifizierungs-Koordinator / dem beauftragten Sachverständigen für Materialökologie unaufgefordert und in digitaler Form zur Verfügung zu stellen.

Die Unterlagen werden dann vom Zertifizierungs-Koordinator / dem beauftragten Sachverständigen für Materialökologie geprüft und die Materialien schriftlich per E-Mail freigegeben. Sollten Materialien nicht den bauökologischen Materialanforderungen entsprechen,  ist der AN verpflichtet, ein kostenneutrales Ersatzprodukt zur Verfügung zu stellen.

Dieses durchläuft dann nochmals den Prüfungsprozess. Aufgrund des Prüfvorganges muss eine Vorlaufzeit zwischen Einreichung und Freigabe der Materialien von mindestens 2 Wochen berücksichtigt werden.

Es dürfen nur Produkte eingesetzt werden, die mit den Zertifizierungs-Anforderungen konform sind und vom Zertifizierungs-Koordinator / dem beauftragten Sachverständigen für Materialökologie freigegeben wurden.

Andernfalls behält sich der AG u.a. vor, die Produkte auf Kosten des AN, austauschen zu lassen und entstehende Folgekosten und Schäden geltend zu machen. Die Bauleitung dokumentiert die Verwendung / den Einbau der Produkte.

Diese Position deckt den gesamten Aufwand für die erforderlichen Abstimmungsprozesse ab.
Menge: 1,000 psch

**2.1.5 Projektkommunikationssystem**
*** Pauschalposition
Aufwand für die Verwendung des durch den AG zur
Verwendung für sämtlichen projektrelevanten
Schriftverkehr festgelegten/vorgeschriebenen
Projektkommunikationssystems.

Der Aufwand für die vom AG bei Bedarf angebotene
online-Schulung ist hiermit ebenfalls abgegolten.
Menge: 1,000 psch

#### Abschnitt 2.2 Planung, Bemusterung

*Hinweis: Kleinflächen*
Kleinflächen
Kalkulation von Kleinflächen -Flächenverteilung

Als ergänzende Kalkulationshilfe zu den beiliegenden
Übersichtsplänen:

- Gesamtanteil Einzelflächen in Räumen über 5 kleiner
  gleich 10 m2:
  insgesamt ca. 36 m2; 4 Räume

VW-Kopierraum A 102.1: 9,40 m2
VW-Nebenraum A 102.2: 8,55 m2
Erste-Hilferaum A 125: 10,15 m2
Archiv A 120: 8,00 m2

Die Angaben sind in der Kalkulation zu berücksichtigen;
es werden keine gesonderten Positionen für Kleinflächen
vergütet.

**2.2.1 Unterlagen vor Ausführungsbeginn**
*** Pauschalposition
Umgehend nach Auftragserteilung sind sämtliche Produkt- und Sicherheitsdatenblätter sowie Zulassungen der angebotenen Produkte dem AG vorzulegen und ins Projektkommunikationssystem hochzuladen.

Sämtliche angebotenen Produkte müssen den Vorgaben zur Materialökologie entsprechen.

Entsprechen Produkte nicht den Vorgaben zur Materialökologie, dürfen keinesfalls eingebaut werden. Geschieht dies dennoch, müssen die Produkte auf Kosten des AN ausgetauscht werden.
Menge: 1,000 psch

*Hinweis: Hinweis Muster*
Hinweis Muster

Die folgenden unter diesem Titel aufgeführten Muster sind
innerhalb von 4 Kalenderwochen nach Auftragserteilung
in Abstimmung mit dem Auftraggeber vorab zur Bemusterung auf die Baustelle zu liefern bzw. an Musterflächen auf der Baustelle auszuführen.

Die Muster werden nach Abnahme der Leistung bzw. nach Aufforderung durch die OÜ vom AN von der Baustelle wieder abgeholt.

**2.2.2 Musterfläche Parkett**
Liefern eines Musters vorab für das Parkett
gemäß Ausführungsbeschreibung Nr. 1
Mustergröße mind. 100 x 100 cm

Oberflächen vollständig geschliffen und endbeschichtet
auf Trägerplatte nach Wahl des AN

Je Stück Muster ist ein anderer Farbton / andere Beschichtung nach Angabe des AG zu kalkulieren.
Menge: 3,000 Stk

### Bereich 3 VORBEREITENDE MAßNAHMEN

*Hinweis: Bereiche*
Die unter diesem Titel nachfolgend aufgeführten vorbereitenden Maßnahmen werden in allen Bereichen für die Parkettarbeiten aus Titel 4. Parkettarbeiten ausgeführt.

Der Raumgrundriss ist den beiliegenden Plänen zu
entnehmen. Anarbeitungen bauseitigen Bauteile wie
Wände, Stützen und Fassadenelemente sind, soweit nicht in gesonderter Position erfasst, kalkulatorisch zu
berücksichtigen.

Die Parkettarbeiten finden im EG und 1.OG statt.

EG, Untergrund Heiz-Zementestrich (ca. 899 m²):
- Pausehalle / Aula
- Mehrzweckraum

1.OG, Untergrund Heiz-Zementestrich (ca. 421 m²):
- Sektretariat
- VW-Kopierraum
- VW-Nebenraum
- Lehrkräfte 2
- Lehrkräfte 4
- Garderobe Lehrkräfte
- Lehrkräfte 1
- Archiv
- Erw. Schulleitung
- Konrektorat 2
- Konrektorat 1
- Schuleitung 1
- Erste-Hilferaum

#### Abschnitt 3.1 Vorbereitende Maßnahmen

**3.1.1 Überprüfen des Untergrunds auf Unebenheiten**
Überprüfen des Untergrunds und Dokumentation vor Ausführung der Arbeiten auf Unebenheiten, die die Toleranzen nach DIN 18202 überschreiten

Die Überprüfung ist zusammen mit der Bauleitung vorzunehmen. Eine Dokumentation ist
als pdf Datei auf der Projektplattform zu übergeben.

Untergrund: (Heiz- )Zementestriche
Menge: 1320,000 m2

**3.1.2 Überprüfen des Estrichs auf Restfeuchte durch CM-Gerät**
Überprüfen des Estrichs auf Restfeuchte und Estrichstärke durch  CM -Gerät,
durch Herstellen einer Aussparung im Estrich, Entnahme von Materialproben über den gesamten Estrichquerschnitt und Überprüfung des Feuchtegehalts mittels CM-Gerät und der Estrichstärke, einschl. schriftlicher Dokumentation
gemäß FBH-AD CM-Messung des BEB bzw. BVF
Estrichstärken ca. 71-86 mm,
einschliesslich Schließen der Estrichaussparung mit Schnellzement bzw. Epoxidharzmörtel

Hinweis:
CM-Messungen müssen zwingend unter Anwesenheit der Bauleitung durchgeführt werden.  Messungen und Protokolle ohne Anwesenheit der Bauleitung werden nicht anerkannt.
Menge: 10,000 Stk

**3.1.3 Prüfen der Abreissfestigkeit**
Überprüfen der Oberflächenzugfestigkeit der vorbereiteten Oberfläche nach DIN 1048,Teil 2, Abschnitt 6, im Beisein der Bauleitung.
Die Ergebnisse (Prüfstelle, Werte, Trennfall) sind in einem Protokoll festzuhalten und der Bauleitung zu übergeben.

Hinweis:
Prüfungen müssen zwingend unter Anwesenheit der Bauleitung durchgeführt werden.  Messungen und Protokolle ohne Anwesenheit der Bauleitung werden nicht anerkannt.
Menge: 5,000 Stk

**3.1.4 Untergrund reinigen Estrich abkehren und absaugen**
Reinigen des Untergrundes aus Zementestrich von grober Verschmutzung,
Art der Verschmutzung gemischte Abfälle:
Bauschutt, Mörtelreste, Holzreste, Gipskartonreste,
Metallreste, Karton-/Papierreste, Kunststoffreste und sonstigen haftungsmindernden Bestandteilen,
durch Abkehren,
anfallende Stoffe zu Haufwerken zusammenfegen

im EP ist die fachgerechte Entsorgung enthalten

Abgerechnet dürfen nur Leistungen die nicht als Nebenleistungen gem. VOB/C, DIN 18363 gelten.

Ausführung auf Anordnung des Vertreters des AG
Menge: 1320,000 m2

**3.1.5 Kehrgut / Saugmaterialien entsorgen**
Aufnehmen des zu Haufwerken zusammengefegten
angefallenen Kehrgutes und der aufgesaugten Stoffe,
Transport aus dem Gebäude heraus und fachgerecht entsorgen

Entsorgungskosten trägt der AN
Menge: 1,000 m3

**3.1.6 Nachträgliches Verfüllen von Öffnungen 1000 cm2**
Nachträgliches Verfüllen von Aussparungen und Öffnungen
im Untergrund,
mittels Schnellzement einschl. passgenauem Anarbeiten
an Estrich Bestand und Einbauteilen, wie z.B.
Bodentanks, und Vorbereiten der Anschlußflächen;
inkl. späteres Verharzen der Anschlußfugen,
Einzelgröße bis 1000 cm2

einschließlich aussaugen der zu behandelnden Stelle
Menge: 5,000 Stk

**3.1.7 Nachträgliches linienförmiges Verfüllen von Öffnungen, bis 3 cm breit**
Nachträgliches linienförmiges Verfüllen von bis 3 cm
breiten Fugen im Untergrund
mittels Epoxidharzmörtel oder gleichwertig geeignetem
Material. einschl. passgenauem Anarbeiten an Estrich
Bestand und Einbauteilen, wie z.B. Bodentanks,
Türrahmenprofile, Estrichtrennprofilen z.B. bei
Aufzugstüren / Innentüren etc. und Vorbereiten der
Anschlußflächen
Menge: 5,000 m

**3.1.8 Risse einschneiden, füllen,verdüb.,Estr.**
Risse einschneiden, füllen und verdübeln im Zementestrich.

Risse durch tiefes Einschneiden erweitern und vorbereiten,
einschließlich gründlichem Staubsaugen der Rissfugen.

Quer zur Rissrichtung im Abstand von ca. 30–40 cm kurze Querschnitte herstellen
und in diese geeignete Stahlstifte / Estrichklammern als Dübel einlegen.

Anschließend Rissfugen und Querschnitte kraftschlüssig
mit geeignetem Epoxidharz / Kunstharz verfüllen
und die Oberfläche mit Quarzsand abstreuen.

VORSICHT Fußbodenheizung!
Menge: 10,000 m

**3.1.9 Nachträgliches Verharzen von Arbeits-/Scheinfugen**
Nachträgliches Verharzen von Arbeitsfugen / Scheinfugen

Fuge nach Belegreife des Estrichs mit Fugendichtmasse
aus Kunstharz kraftschlüssig Vergießen.
Die Position kommt nur in Abstimmung mit der Bauleitung
zur Ausführung

incl. Armierung aus Edelstahl ( 80mm ), ca. 3 x pro lfm
Fugenbreite: 5 mm
Fugenunterfuellung und Fugenvorbehandlung nach
Vorschrift des Fuellstoffherstellers.

VORSICHT Fußbodezung!
Menge: 20,000 m

**3.1.10 Zementestrich abschleifen, bürsten, saugen**
Untergrund aus Zementestrich
abschleifen, einschl. bürsten und absaugen.
alle Fugen sind sorgfältig auszusaugen.

incl. fachgerechter Entsorgung des Schleifstaubes, in vom AN auf dem Baustellengrundstück gestellte Container.
Die Entsorgungskosten sind vom AN einzukalkulieren.
Die örtlich geltenden
Imissionsschutzbestimmungen sind zu beachten.
Menge: 1320,000 m2

**3.1.11 Haftgrund auf Unterboden, Dispersion, Zement-Estrich**
Haftgrundvoranstrich auf Zementestrichboden
mit geeignetem Vorstreichmittel für Verfestigung bzw.
Haftverbesserung des Untergrundes für Spachtelmassen
und
Dispersionsklebstoffen zur Aufnahme von Fußbodenbelag.
Untergrund Zementestrich mit und ohne Fußbodenheizung,
Haftgrund muss geeignet sein für Zementestrich mit und ohne
Fußbodenheizung,
Chem. Basis Haftdispersion, lösemittelfrei,
Zu beachten sind:
EMICODE EC1 und GISCODE D1,
leicht mit Rolle oder Spachtel auftragbar,

Produkt- und Ausführungsempfehlungen des Herstellers
sind zu beachten.
Menge: 1320,000 m2

**3.1.12 Spachteln,vollflächig, auf Zement-Estrich**
Spachteln des bauseitigen Estrichs
in der Fläche auf Grund von Höhenunterschieden,
einschl. Ausgleichen von geringen Unebenheiten,
Spachtelmasse rakeln und mit einer Stachelwalze
nachbearbeiten,
anschließendes Schleifen nach Bedarf
Spachteldicke: ca. 1 - 5 mm

Material:
lösungsmittelfreie Zementspachtelmasse,

Zu beachten sind:
EMICODE EC1
GISCODE ZP1
Stuhlrolleneignung nach DIN EN  12529

Die Spachtelmasse muss geeignet sein für
das Auftragen auf Zementestrich  mit und ohne Fußbodenheizung.

Produkt- und Ausführungsempfehlungen des Herstellers
sind zu beachten
Menge: 1320,000 m2

**3.1.13 Ausgleichspachtelung in Kleinflächen**
Spachtelung in Kleinflächen mit Standfester Spachtelmasse nach Erfordernis in Tür- oder Fassadenleibungen sowie an
Elektro-Bodentanks
Einzelflächen 0,15  bis 1 m²
im Türbereich wird die Türbreite x der Wanddicke abgerechnet
Menge: 15,000 m2

**3.1.14 Spachtelung Anschluß Estrich-Fugenprofil**
ein- oder beidseitiges Anspachteln an Estrich-
Fugenprofile einschl. sauberes Anarbeiten der Spachtelmasse

Abrechnung nach Profillänge je angearbeiteter Seite
Menge: 528,000 m

**3.1.15 Randdämmstreifen entfernen**
Entfernen des bauseitigen Randdämmstreifens aus
Mineralwolle, (Zement-Estrich),
erst nach Abschluß der Spachtelarbeiten abschneiden und
von der Baustelle entfernen,
in sämtlichen Räumen mit Parkettbodenbelag.
einschließlich fachgerechter Entsorgung,
Entsorgungskosten sind in EP einzukalkulieren
Menge: 617,000 m

**3.1.16 Überprüfen der Holzfeuchte Parkett mit elektr. Messgerät**
Überprüfen der Holzfeuchte des gelieferten Parkett vor
Einbau,
mittels elektrischem / elektronischem Messgerät,
je gelieferte Charge mindestens 3 Messungen unter Anwesenheit der Bauleitung durchführen

Hinweis:
Messungen der Holzfeuchte müssen zwingend unter
Anwesenheit der Bauleitung durchgeführt werden;
Messungen und Protokolle ohne Anwesenheit der
Bauleitung werden nicht anerkannt
Menge: 3,000 Stk

**3.1.17 Abkleben aufgehende Bauteile**
sorgfältiges Abkleben aller an die zu versiegelnden Parkettböden angrenzenden Bauteile,
wie:
bauseitige Bodenbeläge,
Fassadenriegel
Türzargen,
sonstige Einbauten
Klebebandbreite mindestens 50 mm,

einschließlich rückstandslosem Entfernen des
Klebebandes und fachgerechter Entsorgung.

Entsorgungskosten sind einzukalkulieren.
Menge: 19,000 m

### Bereich 4 PARKETTARBEITEN

**Ausführungsbeschreibung 1 Ausführungsbeschreibung 1**
*Hochkantlamellen-Parkett*
Ausführungsbeschreibung 1 "Hochkantlamellen-Parkett"

Massivholzparkett gemäß DIN EN 14761,
aus Hochkantlamellen,
Holzart europäische Eiche QCXE,
Dicke ca. 22 mm,
Stäbchenbreite ca. 8 mm,
Stäbchenlänge ca. 160 mm,
Brandschutzklasse Cfl-s1 (schwer entflammbar) nach DIN EN 13501-1 (mit Oberfläche gemäß EN 14342),
Holzfeuchte gemäß DIN EN 14761,
Lieferfeuchte und Einbaufeuchte des Parkett 9 % (im Mittel; geringfügige Abweichungen bis +/- 0,5 Prozentpunkte sind zulässig),
Verlegemuster parallel, im leiterartigen Verband,
Stäbchenausrichtung nach Angabe AG,
vollflächig verklebt, lösemittelfreie Verklebung
geeignet für den Einbau einer Fussbodenheizung sowie für Induktionsschleife für Hörgeschädigte (etwaige Vorgaben gem. Fachfirma für Medientechnik sind verbindlich)
Mehraufwände in der Verlegung in eigener Position

Untergrund schwimmender Zementestrich

Der eingesetzte Klebstoff muss mit der Induktionsschleife chemisch verträglich sein;
*Sicherheitshinweise*
Folgende Hinweise sind zwingend zu beachten und in die Einheitspreise einzukalkulieren:

Zuschnittarbeiten und Schleifarbeiten:
Das Zuschneiden sowie das Abschleifen von Parkett und Sockelleisten darf nur mit dafür zugelassenen Maschinen mit Absaug- und Auffangeinrichtung für das Sägemehl / den Schleifstaub ausgeführt werden.
Zuschnittreste sowie Behältnisse mit Sägemehl / Schleifstaub dürfen nicht innerhalb des Gebäudes gelagert werden (Brandgefahr!).
Aus Sicherheitsgründen dürfen die Schneidearbeiten nur in den von der Bauleitung zugewiesenen Räumen und nicht in den Fluren ausgeführt werden (Freihaltung von Flucht- und Rettungswegen!).

Ölen und Wachsen des Parkett:
Die Arbeiten müssen unter Beachtung der TRGS 617 ausgeführt werden. Es ist für ausreichende Be- und Entlüftung zu sorgen. Das Abschleifen zwischen den einzelnen Beschichtungsvorgängen darf nur mit dafür zugelassenen Maschinen mit Absaug- und Auffangeinrichtung für den Schleifstaub ausgeführt werden. Der Schleifstaub sowie mit dem Beschichtungsmittel getränkte Arbeitsuntensilien (Lappen, Pads und Rollen) müssen aus Gründen der Gefahr des Selbstentzündens bis zur vollständigen Durchnässung gewässert werden und dürfen nur in geschlossenen Behältnissen aufbewahrt werden. Diese Behältnisse sind umgehend aus dem Gebäude zu entfernen und in ausreichend Abstand außerhalb des Gebäudes zu lagern.
(Brandgefahr durch Selbstentzündung!)

#### Abschnitt 4.1 Hochkantlamellen-Parkett

**4.1.1 Hochkantlamellen-Parkett verlegen**
Ausführung gemäß Ausführungsbeschreibung 1 "Hochkantlamellen-Parkett"

Untergrund für Parkett:
schwimmender Zementestrich mit Fußbodenheizung,
Flächen waagerecht
Ausführungsort:
- Pausehalle / Aula A E01
- Mehrzweckraum A E21
- Lehrkraft u. Verwaltungsbereich, 1.OG
Menge: 1320,000 m2

**4.1.2 Zulage für Mehraufwand, Induktionsschleife**
Zulage für nachfolgend beschriebene Mehraufwände

1. Allgemeines

In der Aula wird im Bereich des Parkettbodens eine Induktionsschleife (Leiterschleife) durch Fachfirmen auf dem Estrich verlegt (Fachfirma für Medientechnik).
Die Schleife befindet sich innerhalb der für die Parkettverklebung vorgesehenen Kleberschicht.
Die exakte Lage ist den Ausführungsplänen der ausführenden Fachfirma zu entnehmen.

2. Anforderungen und Schutzvorkehrungen

Die Induktionsschleife darf während der Parkettarbeiten weder beschädigt, angeschnitten, durchbohrt noch verschoben werden.

Mechanische Bearbeitungen (Fräsen, Stemmen, Nägel, Schrauben, Tackern etc.) im Bereich der Schleife sind unzulässig.

Die Schleife ist beim Aufbringen des Klebstoffes vollständig, hohlstellenfrei und spannungsfrei einzubetten.
Die erforderliche Kleberschichtdicke zur vollständigen Abdeckung der Schleife ist einzuhalten.
Die Aufbauhöhe des Bodenbelags ist trotz Schleifeneinbettung sicherzustellen.

3. Abstimmung und Prüfungen

Die Parkettarbeiten sind in Abstimmung mit den jeweiligen Fachfimren auszuführen.

Vor Beginn und nach Abschluss der Parkettarbeiten erfolgt eine gemeinsame Kontrolle bzw. Funktionsprüfung der verlegten Schleife durch Parkettleger und Fachfirma.

4. Besondere Hinweise

Alle im Zusammenhang mit der Induktionsschleife entstehenden Mehrleistungen, einschließlich Koordination mit der Fachfirma, erforderlicher Vorsichtsmaßnahmen sowie zusätzlicher Zeitaufwände, sind im Einheitspreis enthalten.

Beschädigungen an der Schleife durch den AG sind auf dessen Kosten zu beheben.
Menge: 648,000 m2

**4.1.3 Hochkantlamellen-Parkett schleifen**
Hochkantlamellen-Parkett schleifen

grundschleifen mit Korn 36 bis 60,
gründlich absaugen,
Fugen und Fehlstellen kitten,
feinschleifen mit Korn 100,
gründlich absaugen,
schlußschleifen mit Korn 120
Menge: 1320,000 m2

**4.1.4 Hochkantlamellen-Parkett ölen**
Hochkantlamellen-Parkett ölen

gründlich absaugen und reinigen für eine saubere und trockene Oberfläche,
gemäß Herstellervorschriften ölen,
unter Beachtung der TRGS 617,
es ist je nach Herstellervorgaben mit einem bis zu 3-fachen Auftrag des Beschichtungsmittels im Rollauftrag zu kalkulieren,
jeweils mit Entfernung des überschüssigen Materials (zur Vermeidung von Fleckenbildung) und Auspolieren mit Polierpad (für ein homogenes Oberflächenbild) nach jedem Auftrag

Beschichtungsmittel:
2-Komponenten-Öl mit Härter,
lösemittelfreies natürliches transparentes Öl
zertifizierte Rutschhemmung nach BGR und DIN 51130 R10
geeignet für Kinderspielzeug
Erfüllung der Anforderungen der DIN EN 71-3 Migration bestimmter Elemente
GISCODE Ö10/DD+
Menge: 1320,000 m2

**4.1.5 Mehrpreis Parkett Kleinfläche / Nischen**
Mehrpreis Parkett
für die Verlegung in Kleinflächen unter 5 m2
und bei Nischen / Wandversprüngen

Verlegerichtung innerhalb von Raumnischen in Verlängerung zur Raumrichtung
exaktes Anarbeiten an Rücksprünge bzw. Leibungen
Menge: 25,000 m2

**4.1.6 Erstreinigung und Einpflege**
Erstreinigung und Einpflege
des Hochkantlamellen-Parkett, Eiche,
mit Versiegelung aus 2-Komponenten-Öl mit Härter

Reinigungsart:
mechanische Grundreinigung, feucht,
mehrmaliges Wischen und entfernen des Schmutzwassers,
Neutralisieren gemäß Herstellervorschriften,
Ersteinpflege nach Herstellervorschrift
Menge: 1320,000 m2

**4.1.7 Anarbeiten und Belegen Bodentank quadratisch bis 30x30 cm**
Anarbeiten und Belegen Bodentank
quadratisch bis 30x30 cm
mit Parkett
genaues Aufmaß vor Ort am Deckel des Bodentankes nötig,
Bodentank einschließlich Deckel aus Polyamid,
Deckel mit  Aussparung für Bodenbelag,
Parkett nach Aufmaß vor Ort zuschneiden und in Aussparung Deckel Bodentank fachgerecht und oberflächenbündig einkleben

Der Belag muss an den Bodentank angearbeitet und über 6 mm Korktrennstreifen sauber angeschlossen werden.

Ausführungsort: EG, Pausehalle / Aula_A E01
Menge: 9,000 Stk

**4.1.8 Anarbeiten Parkett aufgehende Bauteile 10 mm**
Parkett-Bodenbelag an aufgehende Bauteile z.B. an Wänden mit Sockelleiste bzw. Akustikverkleidung
sauber und mit geradem Schnitt anarbeiten
Der Belag muss an die Bauteile angearbeitet und über 10 mm Korktrennstreifen sauber angeschlossen werden.

einschliesslich Korkstreifen und zusätzlicher Abfugung

Ausführungsort:
- Pausehalle / Aula A E01
- Mehrzweckraum A E21

- Lehrerbereich 1.OG
Menge: 517,000 m

**4.1.9 Anarbeiten Parkett aufgehende Bauteile 6 mm ohne Sockelleiste**
Parkett-Bodenbelag an aufgehende Bauteile ohne Sockelleiste mit sichtbarem Anschluss
sauber und mit geradem Schnitt anarbeiten

Der Belag muss an die Bauteile angearbeitet und über 6 mm Korktrennstreifen sauber angeschlossen werden.

Der Belag ist so exakt zu dem Bauteil abzuschneiden, dass die Anschlussfuge über die gesamte Länge eine einheiltiche Fugenbreite aufweist.

Der Mehraufwand für das sorgfältige Anarbeiten ist im EP enthalten.

einschliesslich Korkstreifen und zusätzlicher Abfugung

Ausführungsort:
P+R-Fassade am Windfang sowie
Rechteckstützen in der Aula, EG (bis 30x50cm)

s. Überischtsplan
RH_5_ARC_BTX_BO_EG_562-202_00_V
Menge: 44,000 m

**4.1.10 Bodentrennschiene Parkett ohne Belagswechsel**
Übernahme von Estrich-Bewegungsfugen
im Türbereich ohne Belagswechsel (Parkett zu Parkett),
mittels beidseits montierten Edelstahl-Abschluss-Schienen im
Abstand ca. 8 mm,
Profilhöhe 20 mm,
Einzellängen gem. Türöffnungsbreite von 1,10 bis 2,53 m

EP beinhaltet die beiden Abschluss-Schienen sowie den
Einbau eines 6 mm Korkstreifens sowie die
Anpassarbeiten, beidseitiges Anspachteln, liefern und
einbauen in Teillängen
Menge: 264,000 m

**4.1.11 Bodentrennschiene Parkett mit Belagwechsel**
Übernahme von Estrich-Bewegungsfugen
im Bereich mit Belagswechsel (zu Fliesen, Kautschuk, udgl.),
mittels einseitig montierter Edelstahl-Abschluss-Schiene
einschl. Anpassarbeiten,
liefern und einbauen

Material: Edelstahl,
Profilhöhe: 20 mm
Menge: 51,000 m

**4.1.12 Anarbeiten Parkett an Türen**
Parkett-Belag anarbeiten an Türen
ein- / beidseitiges Anarbeiten an Trennschienenprofile sowie Anarbeiten an Türzargen und Türelemente
sauber und mit geradem Schnitt anarbeiten
Zargenbreite von 75 bis 90 mm

Der Belag muss an die Zargen und Profile angearbeitet und über 6 mm Korktrennstreifen sauber angeschlossen werden.

Türbreiten ca. 1,22 bis 2,45m
Abrechnung je Stück Tür
Menge: 36,000 Stk

#### Abschnitt 4.2 Schutzabdeckung

**4.2.1 Schutzabdeckung Milchtütenkarton**
Verlegen eines Schutzbelages gegen Verschmutzung und Beschädigung
nach der Oberbelagsverlegung,
einlagig mit  Abdeckmaterial aus Milchtütenkarton,
Karton mit mind. 200g/m2,
Stöße und Anschlüsse staubdicht abkleben,
an den Stößen verklebt, gesichert gegen Verrutschen,

Ausführung in Abstimmung mit der Bauleitung

einschl. Vorhaltung, späterem Rückbau und fachgerechter Entsorgung,

Entsorgungskosten trägt Auftraggeber
Menge: 1320,000 m2

**4.2.2 Schutzabdeckung Bodenbelag Vlies u. Hartfaserplatte**
Schutzabdeckung Bodenbelag Hartfaserplatte
Schutzabdeckung von Bodenbelag
gegen Verschmutzung,
mit Hartfaserplatte d=3mm, Gewicht 300 g/m2,
einlagig,
einschließlich darunter vollflächig verlegtem Vlies
Stöße überlappend
punktuell in einzelnen Räumen bzw. Fluren,
tragffähig für Gerüstaufstellung,
liefern, verlegen und vorhalten bis Ende der Bauzeit,
Stöße und Anschlüsse staubdicht abkleben,

Ausführung in Abstimmung mit der Bauleitung

einschl. der späteren Beseitigung und Entsorgung,
Entsorgungskosten trägt Auftraggeber
Menge: 200,000 m2

### Bereich 5 EINWEISUNG / DOKUMENTATION

#### Abschnitt 5.1 Einweisung / Dokumentation

**5.1.1 Einweisung Reinigung und Pflege**
Einweisung in die Reinigung und Pflege der Parkettbodenbeläge einschließlich der Sockelleisten,
Vor-Ort-Termin in der Schule,
gemeinsam mit Bauherr, Nutzer, Hausmeister und Unterhaltsreinigungsfirma,
detaillierte Einweisung durch AN in die laufenden Reinigungs- und Pflegemaßnahmen,
mit Übergabe der Reinigungs- und Pflegeanleitungen in 5-facher ausgedruckter Ausfertigung in Papierform,

Termin nach Abstimmung mit allen Beteiligten;
einschließlich Anfahrt und aller Nebenkosten
Menge: 1,000 Stk

#### Abschnitt 5.2 Unterlagen

**5.2.1 Unterlagen Schlussdokumentation**
*** Pauschalposition
Übergabe folgender Unterlagen:

Bedienungs- und Wartungsanleitungen,
Datenblätter, Prüfzeugnisse und Zulassungen,
Pflege- und Reinigungsanleitungen,
Prüfbücher mit Abnahmevermerk und Unterschrift,
Einweisungen mit schriftlich bestätigtem Protokoll,
Fachunternehmererklärung und Fachbauleitererklärung,
Zustimmung im Einzelfall,
allgemeine bauaufsichtliche Zulassungen,
Prüfzeugnis über die Schalldämmung,
Produktdaten- und Sicherheitsdatenblätter der
verwendeten Produkte
Termin nach Abstimmung mit allen Beteiligten;
Ausführung kurz vor oder kurz nach Inbetriebnahme
Termin nach Abstimmung mit allen Beteiligten
Dauer ca. 1/2 Tag = 1 Stück

einschließlich Anfahrt und aller Nebenkosten

jeweils als PDF-Datei über das PKS.
Menge: 1,000 psch

### Bereich 6 STUNDENLOHNARBEITEN

#### Abschnitt 6.1 Stundenlohnarbeiten

**6.1.1 Vorarbeiter/-in Stundenlohnarbeiten sämtliche Kosten/Zuschläge**
STLB-Bau 2010-04 091
Stundenlohnarbeiten durch Vorarbeiter/-in
auf Anordnung des AG ausführen,
der Verrechnungssatz für die jeweilige Arbeitskraft
umfasst sämtliche Aufwendungen wie Lohn- und
Gehaltskosten, Lohn- und Gehaltsnebenkosten, Zuschläge,
lohngebundene und lohnabhängige Kosten, sonstige
Sozialkosten, Gemeinkosten, Wagnis und Gewinn.
Menge: 10,000 h

**6.1.2 Facharbeiter/-in Stundenlohnarbeiten sämtliche Kosten/Zuschläge**
STLB-Bau 2010-04 091
Stundenlohnarbeiten durch Facharbeiter/-in
auf Anordnung des AG ausführen,
der Verrechnungssatz für die jeweilige Arbeitskraft
umfasst sämtliche Aufwendungen wie Lohn- und
Gehaltskosten, Lohn- und Gehaltsnebenkosten, Zuschläge,
lohngebundene und lohnabhängige Kosten, sonstige
Sozialkosten, Gemeinkosten, Wagnis und Gewinn.
Menge: 20,000 h

**6.1.3 Bauhelfer/-in Stundenlohnarbeiten sämtliche Kosten/Zuschläge**
STLB-Bau 2009-10 091
Stundenlohnarbeiten durch Bauhelfer/-in
auf Anordnung des AG ausführen,
der Verrechnungssatz für die jeweilige Arbeitskraft
umfasst sämtliche Aufwendungen wie Lohn- und
Gehaltskosten, Lohn- und Gehaltsnebenkosten, Zuschläge,
lohngebundene und lohnabhängige Kosten, sonstige
Sozialkosten, Gemeinkosten, Wagnis und Gewinn.
Menge: 20,000 h

**6.1.4 An-/Abfahrten**
An-/Abfahrt für Stundenlohnarbeiten, die nicht im
Zusammenhang mit der Hauptleistung stehen bzw. bei Arbeitsunterbrechungen, die der AN nicht zu vertreten hat.
Die Leistung muss maximal 24 Stunden nach Aufforderung
durch die Objektüberwachung ausgeführt werden.
Menge: 2,000 Stk

**6.1.5 Teilnahme an Leanmanagement-Terminen vor Ort**
Teilnahme min. eines entscheidungsbefugten Vertreters des Auftragnehmers an regelmäßig stattfindenden Lean-Management-Besprechungen während der Ausführungsphase des Schulneubaus.
Die Lean-Besprechungen dienen der kooperativen Termin-, Ablauf- und Kapazitätssteuerung nach den Grundsätzen des Lean Construction Management.
Die Leistung umfasst insbesondere:

- Teilnahme an wöchentlichen Lean-/Takt- bzw. Steuerungsbesprechungen
- Aktive Mitwirkung an Terminabstimmungen und Ablaufkoordination
- Verbindliche Zusagen zu Wochen- und Taktleistungen
- Mitwirkung bei der Fortschreibung der Feinablaufplanung
- Darstellung des eigenen Leistungsstandes und der Ressourcenplanung
- Mitwirkung bei Soll-Ist-Analysen
- Interne Vor- und Nachbereitung der Termine

Inhalt, Turnus und Dauer (siehe Weitere besondere Vertragsbedingungen)
Die Termine finden auf der Baustelle oder digital nach Vorgabe des Auftraggebers statt.
Menge: 10,000 Stk
